# Reparación de grietas sin movimiento

- Propiedad del archivo: CYPE INGENIEROS, S.A.
- Formato: FIEBDC-3/2002
- Ámbito geográfico: Región de Murcia
- Divisa: EUR
- Costes indirectos: 3.00 %
- IVA: 21.00 %

## R Revestimientos y trasdosados

### RP Conglomerados tradicionales

#### RPY Reparaciones

**RPY011** m² Reparación de grietas sin movimiento, de más de 5 mm de anchura, en paramento de yeso, interior, horizontal, a más de 3 m de altura, mediante picado del revestimiento con medios manuales, aplicación de plaste en pasta de 0,77 g/cm³ de densidad y lijado de la superficie para eliminar rugosidades.
Reparación de grietas sin movimiento, de más de 5 mm de anchura, en paramento de yeso, interior, horizontal, a más de 3 m de altura, mediante picado con medios manuales del revestimiento situado en los bordes de la grieta, humectación de la superficie y masillado de la zona con espátula y plaste en pasta de 0,77 g/cm³ de densidad, y lijado final de la superficie con lija de grano fino, para eliminar rugosidades. Incluso p/p de limpieza previa de la superficie a reparar, repasos, limpieza final, recogida, acopio y carga manual de escombros sobre camión o contenedor.
Incluye: Limpieza previa de la superficie a reparar. Picado manual. Humectación del soporte. Aplicación de masilla. Lijado. Limpieza final. Carga de escombros sobre camión o contenedor.
Criterio de medición de proyecto: Superficie medida según documentación gráfica de Proyecto.
Criterio de medición de obra: Se medirá la superficie realmente ejecutada según especificaciones de Proyecto.

| Código | Ud | Descripción | Rendimiento | Precio | Importe |
|---|---|---|---|---|---|
| mt27pfj020a | kg | Plaste de interior de 0,77 g/cm³ de densidad, para la preparación de soportes a pintar o empapelar, color blanco, aplicado con espátula, llana o pistola. (material) | 0.011 | 2.47 | 0.03 |
| op00tal020 |  | Taladro con batidora. | 1.000 | 0.00 | 0.00 |
| mo033 | h | Oficial 1ª yesero. (mano de obra) | 0.158 | 17.39 | 2.75 |
| mo071 | h | Ayudante yesero. (mano de obra) | 0.210 | 16.69 | 3.50 |
| % | % | Costes directos complementarios | 2 % | 6.28 | 0.13 |
|  |  | Costes directos |  |  | 6.41 |
