# Rodapié metálico

- Propiedad del archivo: CYPE INGENIEROS, S.A.
- Formato: FIEBDC-3/2002
- Ámbito geográfico: Región de Murcia
- Divisa: EUR
- Costes indirectos: 3.00 %
- IVA: 21.00 %

## R Revestimientos y trasdosados

### RS Pavimentos

#### RSD Remates de pavimento

**RSD010** m Rodapié metálico.
Rodapié liso de acero inoxidable, de 60 mm de altura, fijado con adhesivo. Incluso preparación y regularización de la superficie soporte, cortes, resolución de esquinas, uniones y encuentros, y limpieza final.
Incluye: Limpieza y preparación de la superficie soporte. Replanteo. Corte del rodapié. Colocación y fijación del rodapié.
Criterio de medición de proyecto: Longitud medida según documentación gráfica de Proyecto, sin incluir huecos de puertas. No se ha incrementado la medición por roturas y recortes, ya que en la descomposición se ha considerado un 5% más de piezas.
Criterio de medición de obra: Se medirá la longitud realmente ejecutada según especificaciones de Proyecto.

| Código | Ud | Descripción | Rendimiento | Precio | Importe |
|---|---|---|---|---|---|
| mt47adc110a | kg | Adhesivo especial de poliuretano bicomponente. (material) | 0.060 | 4.67 | 0.28 |
| mt18rpp020a | m | Rodapié liso de acero inoxidable, de 60 mm de altura, incluso piezas para uniones, resolución de ángulos y terminaciones. (material) | 1.050 | 21.30 | 22.37 |
| mo023 | h | Oficial 1ª solador. (mano de obra) | 0.143 | 20.30 | 2.90 |
| % | % | Costes directos complementarios | 2 % | 25.55 | 0.51 |
|  |  | Costes directos |  |  | 26.06 |
