# Solado mediante el sistema de colocación en seco Dry System "TAU CERÁMICA"

- Propiedad del archivo: CYPE INGENIEROS, S.A.
- Formato: FIEBDC-3/2002
- Programa: Ejecutar Precios de Murcia en formato HTML
- Ámbito geográfico: Región de Murcia
- Divisa: EUR
- Costes indirectos: 0.03 %
- IVA: 21.00 %

## R Revestimientos

### RS Suelos y pavimentos

#### RSG Cerámicos/gres

**RSG120** m² Solado mediante el sistema de colocación en seco Dry System "TAU CERÁMICA", de paneles de 600x600 mm y 17 mm de espesor, formados por un soporte base machihembrado de material polimérico, adherido a la parte inferior de una baldosa cerámica de gres porcelánico, estilo Karim Poetic "PORCELANATTO", de 596x596 mm y 10,5 mm de espesor, para uso interior, con resistencia al deslizamiento tipo 0, según CTE, colocados en seco sobre una lámina antideslizante de EPDM Dry Systal, con sistema de calefacción por folio radiante, Civis Termia y rejuntados con una mezcla de resinas sintéticas y áridos, de alta flexibilidad, Resi-cer.
Suministro y ejecución de pavimento mediante el sistema de colocación en seco Dry System "TAU CERÁMICA", de paneles de 600x600 mm y 17 mm de espesor, formado por un soporte base machihembrado de material polimérico, adherido a la parte inferior de una baldosa cerámica de gres porcelánico, estilo Karim Poetic "PORCELANATTO", de 596x596 mm y 10,5 mm de espesor; E<0,5% (gres porcelánico), grupo BIa, para uso interior, con resistencia al deslizamiento tipo 0, según CTE, colocados sobre una lámina antideslizante de EPDM Dry Systal, de 3 mm de espesor, con sistema de calefacción por folio radiante, Civis Termia. Incluso p/p de limpieza, comprobación de la superficie soporte, replanteos, cortes, formación de juntas perimetrales continuas, de anchura no menor de 5 mm, en los límites con paredes, pilares exentos y elevaciones de nivel y, en su caso, juntas de partición y juntas estructurales existentes en la superficie soporte, rejuntado con una mezcla de resinas sintéticas y áridos, de alta flexibilidad, Resi-cer, eliminación del material sobrante del rejuntado, colocación del rodapié y limpieza final del pavimento con agua caliente.
Incluye: Limpieza y comprobación de la superficie soporte. Replanteo de los niveles de acabado. Colocación del aislamiento. Colocación de la capa separadora de polietileno. Colocación de los folios calefactores. Colocación de la lámina antideslizante de EPDM. Encintado de juntas. Colocación de las baldosas con sistema de machihembrado en seco. Rejuntado. Eliminación y limpieza del material sobrante. Colocación del rodapié. Limpieza final del pavimento.
Criterio de medición de proyecto: Superficie medida según documentación gráfica de Proyecto, deduciendo los huecos de superficie mayor de 3 m². No se ha incrementado la medición por roturas y recortes, ya que en la descomposición se ha considerado un 5% más de piezas.
Criterio de medición de obra: Se medirá la superficie realmente ejecutada según especificaciones de Proyecto, deduciendo los huecos de superficie mayor de 3 m².

| Código | Ud | Descripción | Rendimiento | Precio | Importe |
|---|---|---|---|---|---|
| mt12pct026h | m² | Panel para el sistema de colocación en seco Dry System "TAU CERÁMICA" de 600x600 mm y 17 mm de espesor, formado por un soporte base machihembrado de material polimérico, adherido a la parte inferior de una baldosa cerámica de gres porcelánico, estilo Karim Poetic "PORCELANATTO", de 596x596 mm y 10,5 mm de espesor; clasificación 2/2/A/2, según UNE-EN 12825. (material) | 1.050 | 62.00 | 65.10 |
| mt12pct100 | Ud | Repercusión, por m², de instalación, bajo pavimento, del sistema de calefacción Civis Termia, para pavimentos de colocación en seco Dry System "TAU CERÁMICA", formado por panel para aislamiento térmico y acústico de poliestireno extruido de 2 cm de espesor, folios calefactores Cecatau, capa separadora de polietileno de 0,4 mm de espesor, elementos de regulación y control y piezas especiales. (material) | 1.000 | 60.00 | 60.00 |
| mt09mtc025 | kg | Mortero de alta flexibilidad a base de resinas sintéticas, Resi-cer "TAU CERÁMICA", con alta resistencia a agentes químicos, para el rejuntado de baldosas cerámicas. (material) | 0.500 | 0.90 | 0.45 |
| mt12pct050 | Ud | Lámina antideslizante de EPDM, Dry Systal "TAU CERÁMICA", de 3 mm de espesor, para el sistema Dry System, de colocación en seco de baldosas cerámicas. (material) | 1.050 | 4.80 | 5.04 |
| op00sie030 |  | Sierra de disco de diamante, para mesa de trabajo, de corte húmedo. | 1.000 | 0.00 | 0.00 |
| op00amo010 |  | Amoladora o radial. | 1.000 | 0.00 | 0.00 |
| mo022 | h | Oficial 1ª solador. (mano de obra) | 0.402 | 17.39 | 6.99 |
| mo057 | h | Ayudante solador. (mano de obra) | 0.201 | 16.69 | 3.35 |
| mo003 | h | Oficial 1ª calefactor. (mano de obra) | 0.201 | 17.97 | 3.61 |
| mo096 | h | Ayudante calefactor. (mano de obra) | 0.201 | 16.67 | 3.35 |
| % | % | Costes directos complementarios | 2 % | 147.89 | 2.96 |
|  |  | Costes directos |  |  | 150.85 |
