# Marcado y señalización de pista de tenis

- Propiedad del archivo: CYPE INGENIEROS, S.A.
- Formato: FIEBDC-3/2002
- Ámbito geográfico: Región de Murcia
- Divisa: EUR
- Costes indirectos: 3.00 %
- IVA: 21.00 %

## R Revestimientos y trasdosados

### RS Pavimentos

#### RSH Deportivos indoor

**RSH150** Ud Marcado y señalización de pista de tenis, sobre pavimento deportivo indoor multicapa, con pintura de poliuretano, elástica, bicomponente, Compopaint 45 "COMPOSAN INDUSTRIAL Y TECNOLOGÍA", color amarillo RAL 1018.
Marcado y señalización de pista de tenis, sobre pavimento deportivo indoor multicapa, con líneas de 5 cm de anchura, continuas o discontinuas, mediante aplicación con brocha o rodillo de pintura de poliuretano, elástica, bicomponente, Compopaint 45 "COMPOSAN INDUSTRIAL Y TECNOLOGÍA", color amarillo RAL 1018, resistente a los rayos UV, a la intemperie y a la abrasión, según normas federativas.
Incluye: Preparación de la superficie. Ejecución del marcado.
Criterio de medición de proyecto: Número de unidades previstas, según documentación gráfica de Proyecto.
Criterio de medición de obra: Se medirá el número de unidades realmente ejecutadas según especificaciones de Proyecto.

| Código | Ud | Descripción | Rendimiento | Precio | Importe |
|---|---|---|---|---|---|
| mt47cit370d | kg | Pintura de poliuretano, elástica, bicomponente, Compopaint 45 "COMPOSAN INDUSTRIAL Y TECNOLOGÍA", color amarillo RAL 1018, resistente a los rayos UV, a la intemperie y a la abrasión. (material) | 8.000 | 58.65 | 469.20 |
| mt47mpi030 | Ud | Rollo de cinta adhesiva. (material) | 16.000 | 2.40 | 38.40 |
| mo038 | h | Oficial 1ª pintor. (mano de obra) | 4.604 | 17.64 | 81.21 |
| mo076 | h | Ayudante pintor. (mano de obra) | 4.604 | 16.95 | 78.04 |
| % | % | Costes directos complementarios | 2 % | 666.85 | 13.34 |
|  |  | Costes directos |  |  | 680.19 |
