# Perfil para remate lateral de tarima de composite (WPC) "TARIMATEC", para exterior

- Propiedad del archivo: CYPE INGENIEROS, S.A.
- Formato: FIEBDC-3/2002
- Ámbito geográfico: Región de Murcia
- Divisa: EUR
- Costes indirectos: 3.00 %
- IVA: 21.00 %

## R Revestimientos y trasdosados

### RS Pavimentos

#### RSJ De composite

**RSJ040** m Perfil para remate lateral de tarima de composite (WPC) "TARIMATEC", para exterior.
Perfil macizo de composite (WPC) "TARIMATEC", compuesto por material termoplástico y fibras vegetales con refuerzo mineral, de 10x180x3000 mm, acabado imitación madera, con los bordes rectos, fijado a los rastreles con tornillos autoperforantes, de acero al carbono, de 5 mm de diámetro y 63 mm de longitud, con tratamiento anticorrosión, del mismo color que el perfil, en tarima de composite (WPC) "TARIMATEC", para exterior.
Incluye: Replanteo, marcado y corte de la parte sobrante del perfil de remate lateral. Fijación del perfil de remate lateral a los rastreles.
Criterio de medición de proyecto: Longitud medida según documentación gráfica de Proyecto. No se ha incrementado la medición por roturas y recortes, ya que en la descomposición se ha considerado un 5% más de piezas.
Criterio de medición de obra: Se medirá la longitud realmente ejecutada según especificaciones de Proyecto.

| Código | Ud | Descripción | Rendimiento | Precio | Importe |
|---|---|---|---|---|---|
| mt18tar040b | m | Perfil macizo de composite (WPC) "TARIMATEC", compuesto por material termoplástico y fibras vegetales con refuerzo mineral, de 10x180x3000 mm, acabado imitación madera, con los bordes rectos, según UNE-EN 15534-4, para remate lateral de tarima de composite (WPC). (material) | 1.050 | 13.18 | 13.84 |
| mt18acc080a | Ud | Tornillo autoperforante, de acero al carbono, de 5 mm de diámetro y 63 mm de longitud, con tratamiento anticorrosión. (material) | 7.000 | 0.11 | 0.77 |
| mo017 | h | Oficial 1ª carpintero. (mano de obra) | 0.118 | 22.86 | 2.70 |
| mo058 | h | Ayudante carpintero. (mano de obra) | 0.118 | 21.90 | 2.58 |
| % | % | Costes directos complementarios | 2 % | 19.89 | 0.40 |
|  |  | Costes directos |  |  | 20.29 |
