# Pavimento continuo de microcemento

- Propiedad del archivo: CYPE INGENIEROS, S.A.
- Formato: FIEBDC-3/2002
- Ámbito geográfico: Región de Murcia
- Divisa: EUR
- Costes indirectos: 3.00 %
- IVA: 21.00 %

## R Revestimientos y trasdosados

### RS Pavimentos

#### RSR Continuos de microcemento

**RSR020** m² Pavimento continuo de microcemento, antideslizante, de 3 mm de espesor, realizado sobre superficie no absorbente, con el sistema Microdeck PP WT "TOPCIMENT", indicado para pavimentos con nivel de tránsito elevado, mediante la aplicación sucesiva de: capa de imprimación tapaporos y puente de adherencia Primacem PLUS "TOPCIMENT", malla de fibra de vidrio Builtex "TOPCIMENT", dos capas de microcemento base en polvo Microbase "TOPCIMENT", dos capas de microcemento fino en polvo Microdeck "TOPCIMENT", pigmento Arcocem PLUS "TOPCIMENT", color Negro y acabado mediante imprimación tapaporos Presealer "TOPCIMENT" y dos capas de sellador Topsealer WT "TOPCIMENT", acabado brillo.
Formación de pavimento continuo de microcemento, antideslizante, de 3 mm de espesor, realizado sobre superficie no absorbente, con el sistema Microdeck PP WT "TOPCIMENT", indicado para pavimentos con nivel de tránsito elevado, mediante la aplicación sucesiva de: capa de imprimación tapaporos y puente de adherencia Primacem PLUS "TOPCIMENT", malla de fibra de vidrio Builtex "TOPCIMENT", dos capas de microcemento base en polvo Microbase "TOPCIMENT", compuesto de aglomerantes hidráulicos, áridos seleccionados, resinas sintéticas y aditivos específicos, dos capas de microcemento fino en polvo Microdeck "TOPCIMENT", compuesto de aglomerantes hidráulicos, áridos seleccionados, resinas sintéticas y aditivos específicos, pigmento Arcocem PLUS "TOPCIMENT", color Negro en la masa de la segunda capa de microcemento base y en las dos capas de microcemento fino y acabado mediante imprimación tapaporos Presealer "TOPCIMENT" y dos capas de sellador Topsealer WT "TOPCIMENT", acabado brillo, compuesto por una dispersión polimérica de poliuretano y un catalizador alifático.
Incluye: Limpieza de la superficie soporte. Replanteo de las juntas de dilatación y paños de trabajo. Aplicación de la capa de imprimación. Colocación de la malla. Aplicación de dos capas de microcemento base. Lijado de pequeñas adherencias e imperfecciones. Aplicación de dos capas de microcemento decorativo. Aplicación de la capa de sellado. Limpieza final de la superficie acabada.
Criterio de medición de proyecto: Superficie medida en proyección horizontal, según documentación gráfica de Proyecto.
Criterio de medición de obra: Se medirá, en proyección horizontal, la superficie realmente ejecutada según especificaciones de Proyecto.
Criterio de valoración económica: El precio no incluye la superficie soporte.

| Código | Ud | Descripción | Rendimiento | Precio | Importe |
|---|---|---|---|---|---|
| mt28mce010b | l | Imprimación tapaporos y puente de adherencia Primacem PLUS "TOPCIMENT", aplicada para regularizar la porosidad y mejorar la adherencia de los soportes no absorbentes, compuesta de resina acrílica en dispersión acuosa y aditivos específicos. (material) | 0.090 | 10.05 | 0.90 |
| mt28mce020a | m² | Malla de fibra de vidrio Builtex "TOPCIMENT", plana y flexible, de 1x50 m. (material) | 1.000 | 1.50 | 1.50 |
| mt28mce060a | m³ | Resina acrílica líquida Acricem "TOPCIMENT", para la preparación de morteros de microcemento de dos componentes. (material) | 0.950 | 7.00 | 6.65 |
| mt28mce030a | kg | Microcemento base en polvo Microbase "TOPCIMENT", compuesto de aglomerantes hidráulicos, áridos seleccionados, resinas sintéticas y aditivos específicos, con una densidad en polvo de 1175 kg/m³. (material) | 2.000 | 2.45 | 4.90 |
| mt28mce030b | kg | Microcemento fino en polvo Microdeck "TOPCIMENT", compuesto de aglomerantes hidráulicos, áridos seleccionados, resinas sintéticas y aditivos específicos, con una densidad en polvo de 1175 kg/m³. (material) | 1.000 | 3.50 | 3.50 |
| mt28mce040a | Ud | Dosis de pigmento Arcocem PLUS "TOPCIMENT", color Negro, para 20 kg de producto. (material) | 2.000 | 1.35 | 2.70 |
| mt28mce010c | l | Imprimación tapaporos Presealer "TOPCIMENT", aplicada para regularizar la porosidad, compuesta de resina acrílica en dispersión acuosa y aditivos específicos. (material) | 0.120 | 22.50 | 2.70 |
| mt28mce050a | l | Sellador Topsealer WT "TOPCIMENT", acabado brillo, compuesto por una dispersión polimérica de poliuretano y un catalizador alifático. (material) | 0.150 | 29.17 | 4.38 |
| op00tal020 |  | Taladro con batidora. | 1.000 | 0.00 | 0.00 |
| mo020 | h | Oficial 1ª construcción. (mano de obra) | 1.495 | 17.64 | 26.37 |
| mo113 | h | Peón ordinario construcción. (mano de obra) | 0.837 | 16.33 | 13.67 |
| % | % | Costes directos complementarios | 2 % | 67.27 | 1.35 |
|  |  | Costes directos |  |  | 68.62 |
