# Rodapié soldable de PVC, de 105x40 mm, fijado con adhesivo y soldado a tope por termofusión al pavimento

- Propiedad del archivo: CYPE INGENIEROS, S.A.
- Formato: FIEBDC-3/2002
- Programa: Ejecutar Precios de Murcia en formato HTML
- Ámbito geográfico: Región de Murcia
- Divisa: EUR
- Costes indirectos: 0.03 %
- IVA: 21.00 %

## R Revestimientos

### RS Suelos y pavimentos

#### RSS Flexibles

**RSS100** m Rodapié soldable de PVC, de 105x40 mm, fijado con adhesivo y soldado a tope por termofusión al pavimento.
Suministro y colocación de rodapié soldable de PVC, de 105x40 mm y 2 mm de espesor, color. Incluso p/p de limpieza y preparación de la superficie soporte, replanteo y fijación del rodapié con adhesivo y soldado a tope por termofusión al pavimento.
Incluye: Limpieza y preparación de la superficie soporte. Replanteo. Corte, colocación, soldado y fijación del rodapié.
Criterio de medición de proyecto: Longitud medida según documentación gráfica de Proyecto, sin incluir huecos de puertas. No se ha incrementado la medición por roturas y recortes, ya que en la descomposición se ha considerado un 5% más de piezas.
Criterio de medición de obra: Se medirá la longitud realmente ejecutada según especificaciones de Proyecto.

| Código | Ud | Descripción | Rendimiento | Precio | Importe |
|---|---|---|---|---|---|
| mt18dww020 | l | Adhesivo de cloropreno, de base solvente monocomponente. (material) | 0.105 | 4.45 | 0.47 |
| mt18rpv030a | m | Rodapié soldable de PVC, de 105x40 mm y 2 mm de espesor, color, suministrado en rollos de 25 m de longitud. (material) | 1.050 | 8.35 | 8.77 |
| mo025 | h | Oficial 1ª instalador de revestimientos flexibles. (mano de obra) | 0.134 | 17.39 | 2.33 |
| % | % | Costes directos complementarios | 2 % | 11.57 | 0.23 |
|  |  | Costes directos |  |  | 11.80 |
