# Falso techo continuo de paneles de lana de roca

- Propiedad del archivo: CYPE INGENIEROS, S.A.
- Formato: FIEBDC-3/2002
- Ámbito geográfico: Región de Murcia
- Divisa: EUR
- Costes indirectos: 3.00 %
- IVA: 21.00 %

## R Revestimientos y trasdosados

### RT Falsos techos en interiores

#### RTH Continuos, de fibras minerales

**RTH010** m² Falso techo continuo de paneles de lana de roca.
Falso techo continuo suspendido, situado a una altura menor de 4 m, constituido por: ESTRUCTURA: estructura metálica de acero galvanizado de perfiles en C 28/60/28; PANELES: paneles acústicos autoportantes de lana de roca volcánica, compuestos por módulos de 1200x1200x40 mm, con la cara vista revestida con un velo de color blanco y la cara trasera revestida con un contravelo con resistencia al desgaste, acabado en color blanco. Incluso fijaciones para el anclaje de los perfiles, pasta de secado en polvo, pasta de juntas, cinta de juntas, enlucido y accesorios de montaje.
Incluye: Replanteo de los ejes de la estructura metálica. Señalización de los puntos de anclaje al forjado o elemento soporte. Nivelación y suspensión de los perfiles primarios y secundarios de la estructura. Corte de los paneles. Fijación de los paneles. Resolución de encuentros y puntos singulares. Tratamiento de juntas. Aplicación del enlucido.
Criterio de medición de proyecto: Superficie medida entre paramentos, según documentación gráfica de Proyecto, sin descontar huecos para instalaciones.
Criterio de medición de obra: Se medirá la superficie realmente ejecutada según especificaciones de Proyecto, sin descontar huecos para instalaciones.

| Código | Ud | Descripción | Rendimiento | Precio | Importe |
|---|---|---|---|---|---|
| mt16par150ab | m² | Panel acústico autoportante de lana de roca volcánica, Euroclase A2-s1, d0 de reacción al fuego según UNE-EN 13501-1, compuesto por módulos de 1200x1200x40 mm, con la cara vista revestida con un velo de color blanco y la cara trasera revestida con un contravelo, con resistencia al desgaste. (material) | 1.050 | 115.02 | 120.77 |
| mt12fpg080d | m | Perfil en C 28/60/28, de acero galvanizado tipo DX51D+Z140, según UNE-EN 14195. (material) | 1.700 | 2.26 | 3.84 |
| mt12fta010a | Ud | Arandela de fijación. (material) | 0.700 | 0.36 | 0.25 |
| mt12fta020a | Ud | Roseta de fijación. (material) | 4.850 | 2.11 | 10.23 |
| mt12fta030a | m | Cinta de juntas, de 40 mm de anchura. (material) | 1.700 | 0.17 | 0.29 |
| mt12fta045a | kg | Pasta de secado en polvo. (material) | 0.550 | 12.09 | 6.65 |
| mt12fta040a | kg | Pasta de juntas. (material) | 0.350 | 11.10 | 3.89 |
| mt12fta050a | kg | Enlucido color blanco. (material) | 1.100 | 23.26 | 25.59 |
| op00fre010 |  | Fresadora. | 1.000 | 0.00 | 0.00 |
| op00ato010 |  | Atornillador. | 1.000 | 0.00 | 0.00 |
| mo015 | h | Oficial 1ª montador de falsos techos. (mano de obra) | 0.230 | 23.16 | 5.33 |
| mo082 | h | Ayudante montador de falsos techos. (mano de obra) | 0.230 | 21.78 | 5.01 |
| % | % | Costes directos complementarios | 2 % | 181.85 | 3.64 |
|  |  | Costes directos |  |  | 185.49 |
