# Falso techo registrable

- Propiedad del archivo: CYPE INGENIEROS, S.A.
- Formato: FIEBDC-3/2002
- Ámbito geográfico: Región de Murcia
- Divisa: EUR
- Costes indirectos: 3.00 %
- IVA: 21.00 %

## R Revestimientos y trasdosados

### RT Falsos techos

#### RTL Metálicos

**RTL017** m² Falso techo registrable, situado a una altura menor de 4 m, sistema Módena "THU", formado por bandejas de acero galvanizado prelacado, acabado liso, color blanco, de 600x600 mm y de 0,5 mm de espesor, con perfilería vista.
Suministro y montaje de falso techo registrable, situado a una altura menor de 4 m, sistema Módena "THU", constituido por bandejas de acero galvanizado prelacado, acabado liso, color blanco, de 600x600 mm y de 0,5 mm de espesor, suspendidas del forjado mediante perfilería vista, comprendiendo perfiles primarios, secundarios y angulares de remate, fijados al techo mediante varillas y cuelgues. Totalmente terminado.
Incluye: Replanteo de los ejes de la trama modular. Nivelación y colocación de los perfiles angulares. Replanteo de los perfiles primarios de la trama. Señalización de los puntos de anclaje al forjado. Nivelación y suspensión de los perfiles primarios y secundarios de la trama. Colocación de las bandejas.
Criterio de medición de proyecto: Superficie medida entre paramentos, según documentación gráfica de Proyecto, sin descontar huecos para instalaciones.
Criterio de medición de obra: Se medirá la superficie realmente ejecutada según especificaciones de Proyecto, sin descontar huecos para instalaciones.

| Código | Ud | Descripción | Rendimiento | Precio | Importe |
|---|---|---|---|---|---|
| mt12fbh100lfHk | m² | Bandeja de acero galvanizado prelacado, acabado liso, color blanco, modelo Módena "THU", de 0,5 mm de espesor, en módulos de 600x600 mm, con canto para perfilería vista, para falsos techos registrables. (material) | 1.020 | 17.08 | 17.42 |
| mt12fpg040Eta | m | Perfil primario T 24 24x33x3700 mm, "THU", color blanco, de acero galvanizado, según UNE-EN 13964. (material) | 0.840 | 0.63 | 0.53 |
| mt12fpg040Fpa | m | Perfil secundario T 24 24x33x600 mm, "THU", color blanco, de acero galvanizado, según UNE-EN 13964. (material) | 0.840 | 0.63 | 0.53 |
| mt12fpg040Fra | m | Perfil secundario T 24 24x33x1200 mm, "THU", color blanco, de acero galvanizado, según UNE-EN 13964. (material) | 1.680 | 0.63 | 1.06 |
| mt12fpg030qk | m | Perfil angular 24/24/3000 mm, "THU", color blanco, de acero galvanizado, según UNE-EN 13964. (material) | 0.500 | 0.50 | 0.25 |
| mt12psg210a | Ud | Cuelgue para falsos techos suspendidos. (material) | 0.900 | 0.80 | 0.72 |
| mt12psg210b | Ud | Seguro para la fijación del cuelgue, en falsos techos suspendidos. (material) | 0.900 | 0.13 | 0.12 |
| mt12psg210c | Ud | Conexión superior para fijar la varilla al cuelgue, en falsos techos suspendidos. (material) | 0.900 | 0.98 | 0.88 |
| mt12psg190 | Ud | Varilla de cuelgue. (material) | 0.900 | 0.44 | 0.40 |
| mt12psg220 | Ud | Fijación compuesta por taco y tornillo 5x27. (material) | 0.900 | 0.06 | 0.05 |
| op00ato010 |  | Atornillador. | 1.000 | 0.00 | 0.00 |
| mo015 | h | Oficial 1ª montador de falsos techos. (mano de obra) | 0.300 | 17.97 | 5.39 |
| mo082 | h | Ayudante montador de falsos techos. (mano de obra) | 0.300 | 16.69 | 5.01 |
| % | % | Costes directos complementarios | 2 % | 32.36 | 0.65 |
|  |  | Costes directos |  |  | 33.01 |
