# Escuadra de escayola para moldura, para decoración de techo o pared

- Propiedad del archivo: CYPE INGENIEROS, S.A.
- Formato: FIEBDC-3/2002
- Ámbito geográfico: Región de Murcia
- Divisa: EUR
- Costes indirectos: 3.00 %
- IVA: 21.00 %

## R Revestimientos y trasdosados

### RT Falsos techos en interiores

#### RTP Prefabricados de escayola

**RTP231** Ud Escuadra de escayola para moldura, para decoración de techo o pared.
Escuadra de escayola, de 16x16 cm, para moldura de 1,6x6x119 cm, para decoración de techo o pared, recibida con cola para escayola. Incluso accesorios de fijación.
Incluye: Replanteo de la pieza. Humectación de la base de fijación. Extendido de la cola. Colocación y rejuntado de la pieza. Repaso de encuentros entre piezas.
Criterio de medición de proyecto: Número de unidades previstas, según documentación gráfica de Proyecto.
Criterio de medición de obra: Se medirá el número de unidades realmente colocadas según especificaciones de Proyecto.

| Código | Ud | Descripción | Rendimiento | Precio | Importe |
|---|---|---|---|---|---|
| mt12rea155aaad | Ud | Escuadra de escayola, de 16x16 cm, para moldura de 1,6x6x119 cm. (material) | 1.050 | 4.66 | 4.89 |
| mt09eyc030 | kg | Cola para escayola. (material) | 0.040 | 0.35 | 0.01 |
| mo035 | h | Oficial 1ª escayolista. (mano de obra) | 0.115 | 22.53 | 2.59 |
| % | % | Costes directos complementarios | 2 % | 7.49 | 0.15 |
|  |  | Costes directos |  |  | 7.64 |
