# Pilastra de escayola

- Propiedad del archivo: CYPE INGENIEROS, S.A.
- Formato: FIEBDC-3/2002
- Ámbito geográfico: Región de Murcia
- Divisa: EUR
- Costes indirectos: 3.00 %
- IVA: 21.00 %

## R Revestimientos y trasdosados

### RT Falsos techos en interiores

#### RTP Prefabricados de escayola

**RTP270** Ud Pilastra de escayola.
Pilastra de escayola, de 100x6,5x2 cm, para adosar a pared, recibida con cola para escayola. Incluso accesorios de fijación.
Incluye: Replanteo de la pieza. Humectación de la base de fijación. Extendido de la cola. Colocación y rejuntado de la pieza.
Criterio de medición de proyecto: Número de unidades previstas, según documentación gráfica de Proyecto.
Criterio de medición de obra: Se medirá el número de unidades realmente colocadas según especificaciones de Proyecto.

| Código | Ud | Descripción | Rendimiento | Precio | Importe |
|---|---|---|---|---|---|
| mt12rea230aa | Ud | Pilastra de escayola, de 100x6,5x2 cm, para adosar a pared. (material) | 1.050 | 2.19 | 2.30 |
| mt09eyc030 | kg | Cola para escayola. (material) | 0.140 | 0.35 | 0.05 |
| mo035 | h | Oficial 1ª escayolista. (mano de obra) | 0.242 | 22.53 | 5.45 |
| % | % | Costes directos complementarios | 2 % | 7.80 | 0.16 |
|  |  | Costes directos |  |  | 7.96 |
