# Espejo de luna de color de 5 mm de espesor, acabado biselado, fijado con masilla al paramento

- Propiedad del archivo: CYPE INGENIEROS, S.A.
- Formato: FIEBDC-3/2002
- Ámbito geográfico: Región de Murcia
- Divisa: EUR
- Costes indirectos: 3.00 %
- IVA: 21.00 %

## R Revestimientos y trasdosados

### RV Vidrios

#### RVE Planos: espejos

**RVE010** m² Espejo de luna de color de 5 mm de espesor, acabado biselado, fijado con masilla al paramento.
Suministro y colocación de espejo de luna de color de 5 mm de espesor, con pintura de protección, color plata, por su cara posterior, fijado con masilla al paramento. Incluso canteado perimetral, biselado perimetral, y masilla.
Incluye: Limpieza y preparación del soporte. Aplicación de la masilla. Colocación del espejo. Limpieza final.
Criterio de medición de proyecto: Superficie medida según documentación gráfica de Proyecto.
Criterio de medición de obra: Se medirá la superficie realmente ejecutada según especificaciones de Proyecto.

| Código | Ud | Descripción | Rendimiento | Precio | Importe |
|---|---|---|---|---|---|
| mt21vsj020d | m² | Espejo color bronce, 5 mm. (material) | 1.005 | 59.95 | 60.25 |
| mt21vva030 | m | Canteado de espejo. (material) | 4.000 | 2.30 | 9.20 |
| mt21vva031 | m | Biselado de espejo. (material) | 4.000 | 3.61 | 14.44 |
| mt21vva012 | l | Masilla de aplicación con pistola, de base neutra monocomponente. (material) | 0.105 | 14.65 | 1.54 |
| mo055 | h | Oficial 1ª cristalero. (mano de obra) | 0.538 | 19.05 | 10.25 |
| % | % | Costes directos complementarios | 2 % | 95.68 | 1.91 |
|  |  | Costes directos |  |  | 97.59 |
