# Eliminación de capa de pintura plástica, acabado gotelé, aplicada sobre bóveda, con medios manuales y aplicación de decapante universal de alta eficiencia

- Propiedad del archivo: CYPE INGENIEROS, S.A.
- Formato: FIEBDC-3/2002
- Ámbito geográfico: Región de Murcia
- Divisa: EUR
- Costes indirectos: 3.00 %
- IVA: 21.00 %

## R Revestimientos y trasdosados

### RY Preparaciones, protecciones, reparaciones y refuerzos de revestimientos

#### RYP Preparaciones

**RYP030** m² Eliminación de capa de pintura plástica, acabado gotelé, aplicada sobre bóveda, con medios manuales y aplicación de decapante universal de alta eficiencia.
Eliminación de capa de pintura plástica, acabado gotelé, aplicada sobre bóveda, con medios manuales, mediante rasqueta y espátula, y aplicación de decapante universal de alta eficiencia. Incluso p/p de protección de los elementos situados en el paramento y no desmontados, recogida de los restos generados, acopio, retirada y carga manual de los restos generados sobre camión o contenedor.
Incluye: Protección de los elementos situados en el paramento. Aplicación del decapante. Eliminación de la capa de pintura. Retirada y acopio de los restos generados. Carga de los restos generados sobre camión o contenedor.
Criterio de medición de proyecto: Superficie medida según documentación gráfica de Proyecto.
Criterio de medición de obra: Se medirá la superficie realmente ejecutada según especificaciones de Proyecto.

| Código | Ud | Descripción | Rendimiento | Precio | Importe |
|---|---|---|---|---|---|
| mt27pfr030a | l | Decapante universal de alta eficiencia, incoloro, aplicado con brocha o rodillo. (material) | 0.200 | 14.69 | 2.94 |
| op00dec010 |  | Decapador. | 1.000 | 0.00 | 0.00 |
| mo076 | h | Ayudante pintor. (mano de obra) | 0.245 | 16.69 | 4.09 |
| % | % | Costes directos complementarios | 2 % | 7.03 | 0.14 |
|  |  | Costes directos |  |  | 7.17 |
