# Reparación de grieta en revestimiento de mortero sobre el paramento vertical exterior mediante el sellado con masilla a base de poliuretano, previa preparación de la grieta

- Propiedad del archivo: CYPE INGENIEROS, S.A.
- Formato: FIEBDC-3/2002
- Ámbito geográfico: Región de Murcia
- Divisa: EUR
- Costes indirectos: 3.00 %
- IVA: 21.00 %

## R Revestimientos y trasdosados

### RY Preparaciones, protecciones, reparaciones y refuerzos de revestimientos

#### RYY Reparaciones

**RYY022** m Reparación de grieta en revestimiento de mortero sobre el paramento vertical exterior mediante el sellado con masilla a base de poliuretano, previa preparación de la grieta.
Reparación de grieta en revestimiento de mortero sobre el paramento vertical exterior mediante el sellado con masilla a base de poliuretano, presionando el producto hacia el interior de la grieta con una espátula. Incluso p/p de apertura de la grieta en forma de V mediante el picado de los bordes con paleta, eliminación del material suelto y no consolidado, limpieza en seco con cepillo, lijado para eliminar imperfecciones, retirada y carga manual de escombros sobre camión o contenedor.
Incluye: Preparación de la grieta. Aplicación de la masilla. Lijado. Limpieza de los restos de obra. Carga de escombros sobre camión o contenedor.
Criterio de medición de proyecto: Longitud medida según documentación gráfica de Proyecto.
Criterio de medición de obra: Se medirá la longitud realmente ejecutada según especificaciones de Proyecto.

| Código | Ud | Descripción | Rendimiento | Precio | Importe |
|---|---|---|---|---|---|
| mt15rer640c | Ud | Cartucho de masilla monocomponente a base de poliuretano, de 300 cm³, color beige, con dureza Shore A aproximada de 20, según UNE-EN ISO 868 y elongación a rotura >= 400%, según UNE-EN ISO 8339. (material) | 0.800 | 9.64 | 7.71 |
| mo038 | h | Oficial 1ª pintor. (mano de obra) | 0.166 | 17.64 | 2.93 |
| mo076 | h | Ayudante pintor. (mano de obra) | 0.166 | 16.95 | 2.81 |
| % | % | Costes directos complementarios | 2 % | 13.45 | 0.27 |
|  |  | Costes directos |  |  | 13.72 |
