# Módulo sanitario para bidé suspendido o de suelo

- Propiedad del archivo: CYPE INGENIEROS, S.A.
- Formato: FIEBDC-3/2002
- Ámbito geográfico: Región de Murcia
- Divisa: EUR
- Costes indirectos: 3.00 %
- IVA: 21.00 %

## S Señalización y equipamiento

### SA Aparatos sanitarios

#### SAE Bidés

**SAE110** Ud Módulo sanitario para bidé suspendido o de suelo.
Módulo sanitario, de altura ajustable entre 1010 y 1080 mm, 480 mm de anchura y 108 mm de profundidad, con conexión de suministro inferior, para bidé suspendido o de suelo, código de pedido 131.030.JK.5, "GEBERIT", formado por bastidor autoportante acabado pintado al horno; paneles laterales de aluminio acabado cromado color negro y panel frontal de vidrio templado de color Lava, con kit de conexión de suministro, sifón, tapa y fijaciones. Instalación en superficie.
Incluye: Replanteo. Colocación y fijación del módulo sanitario. Conexión a la red de evacuación. Conexión a las redes de agua fría y caliente. Montaje de accesorios y complementos. Comprobación de su correcto funcionamiento.
Criterio de medición de proyecto: Número de unidades previstas, según documentación gráfica de Proyecto.
Criterio de medición de obra: Se medirá el número de unidades realmente colocadas según especificaciones de Proyecto.

| Código | Ud | Descripción | Rendimiento | Precio | Importe |
|---|---|---|---|---|---|
| mt30geb520a | Ud | Módulo sanitario, de altura ajustable entre 1010 y 1080 mm, 480 mm de anchura y 108 mm de profundidad, con conexión de suministro inferior, para bidé suspendido o de suelo, código de pedido 131.030.JK.5, "GEBERIT", formado por bastidor autoportante acabado pintado al horno; paneles laterales de aluminio acabado cromado color negro y panel frontal de vidrio templado de color Lava, con kit de conexión de suministro, sifón, tapa y fijaciones, para fijar al paramento. (material) | 1.000 | 819.90 | 819.90 |
| op00tal010 |  | Taladro. | 1.000 | 0.00 | 0.00 |
| op00ato010 |  | Atornillador. | 1.000 | 0.00 | 0.00 |
| mo008 | h | Oficial 1ª fontanero. (mano de obra) | 1.135 | 20.87 | 23.69 |
| % | % | Costes directos complementarios | 2 % | 843.59 | 16.87 |
|  |  | Costes directos |  |  | 860.46 |
