# Módulo sanitario

- Propiedad del archivo: CYPE INGENIEROS, S.A.
- Formato: FIEBDC-3/2002
- Ámbito geográfico: Región de Murcia
- Divisa: EUR
- Costes indirectos: 3.00 %
- IVA: 21.00 %

## S Señalización y equipamiento

### SA Aparatos sanitarios

#### SAI Inodoros

**SAI140** Ud Módulo sanitario, de altura ajustable entre 1010 y 1080 mm, 480 mm de anchura y 108 mm de profundidad para inodoro suspendido, código de pedido 131.022.SJ.5, "GEBERIT", formado por cisterna de polipropileno, descarga doble de 6-3 litros, ajustable a 4,5-3 litros, con conexión de suministro lateral; bastidor autoportante acabado pintado al horno; paneles laterales de aluminio acabado cepillado y panel frontal de vidrio templado de color negro.
Suministro e instalación en superficie de módulo sanitario, de altura ajustable entre 1010 y 1080 mm, 480 mm de anchura y 108 mm de profundidad para inodoro suspendido, código de pedido 131.022.SJ.5, "GEBERIT", formado por cisterna de polipropileno, descarga doble de 6-3 litros, ajustable a 4,5-3 litros, con conexión de suministro lateral; bastidor autoportante acabado pintado al horno; paneles laterales de aluminio acabado cepillado y panel frontal de vidrio templado de color negro, con kit de conexión de suministro de 1/2", con llave de escuadra, extensión de codo de descarga, manguito adaptador para descarga de polietileno de alta densidad, junta de EPDM para manguito, manguito adaptador de polietileno de alta densidad, varillas roscadas para soporte de inodoro, kit de aislamiento acústico, fijaciones y aislamiento frente a la condensación. Incluso conexión a la red de agua fría y a la red de evacuación existentes.
Incluye: Replanteo y trazado en el paramento soporte de la situación del módulo sanitario. Nivelación, aplomado y colocación del módulo sanitario. Conexión a la red de evacuación. Conexión a la red de agua fría. Montaje de accesorios y complementos.
Criterio de medición de proyecto: Número de unidades previstas, según documentación gráfica de Proyecto.
Criterio de medición de obra: Se medirá el número de unidades realmente colocadas según especificaciones de Proyecto.

| Código | Ud | Descripción | Rendimiento | Precio | Importe |
|---|---|---|---|---|---|
| mt30geb500g | Ud | Módulo sanitario, de altura ajustable entre 1010 y 1080 mm, 480 mm de anchura y 108 mm de profundidad para inodoro suspendido, código de pedido 131.022.SJ.5, "GEBERIT", formado por cisterna de polipropileno, descarga doble de 6-3 litros, ajustable a 4,5-3 litros, con conexión de suministro lateral; bastidor autoportante acabado pintado al horno; paneles laterales de aluminio acabado cepillado y panel frontal de vidrio templado de color negro, con kit de conexión de suministro de 1/2", con llave de escuadra, extensión de codo de descarga, manguito adaptador para descarga de polietileno de alta densidad, junta de EPDM para manguito, manguito adaptador de polietileno de alta densidad, varillas roscadas para soporte de inodoro, kit de aislamiento acústico, fijaciones y aislamiento frente a la condensación, para fijar al paramento. (material) | 1.000 | 873.40 | 873.40 |
| op00tal010 |  | Taladro. | 1.000 | 0.00 | 0.00 |
| op00ato010 |  | Atornillador. | 1.000 | 0.00 | 0.00 |
| mo008 | h | Oficial 1ª fontanero. (mano de obra) | 1.137 | 18.23 | 20.73 |
| % | % | Costes directos complementarios | 2 % | 894.13 | 17.88 |
|  |  | Costes directos |  |  | 912.01 |
