# Paragolpes con protección de vinilo

- Propiedad del archivo: CYPE INGENIEROS, S.A.
- Formato: FIEBDC-3/2002
- Ámbito geográfico: Región de Murcia
- Divisa: EUR
- Costes indirectos: 3.00 %
- IVA: 21.00 %

## S Señalización y equipamiento

### SD Protecciones

#### SDF Protectores lineales para paramentos verticales

**SDF010** m Paragolpes con protección de vinilo.
Paragolpes recto, de 200x30 mm, formado por: un perfil de aluminio, fijado con tornillos y tacos de expansión al paramento, protección de vinilo de 2 mm de espesor, de color amarillo, fijada mediante clip al perfil de aluminio y remate en sus extremos con tapas de ABS.
Incluye: Replanteo de los puntos de fijación. Fijación de las ménsulas al paramento. Inserción del perfil amortiguador. Fijación del perfil de aluminio. Colocación de la protección de vinilo. Colocación de las tapas en los extremos.
Criterio de medición de proyecto: Longitud medida a ejes, según documentación gráfica de Proyecto.
Criterio de medición de obra: Se medirá, a ejes, la longitud realmente ejecutada según especificaciones de Proyecto.

| Código | Ud | Descripción | Rendimiento | Precio | Importe |
|---|---|---|---|---|---|
| mt53pdi020ae | m | Paragolpes recto, de 200x30 mm, formado por: un perfil de aluminio, en el cual se inserta otro perfil amortiguador de caucho, tornillos y tacos de expansión, protección de vinilo de 2 mm de espesor, de color amarillo, Euroclase B-s1, d0 de reacción al fuego, según UNE-EN 13501-1, clips y tapas de ABS para remate en sus extremos. (material) | 1.050 | 85.50 | 89.78 |
| mo011 | h | Oficial 1ª montador. (mano de obra) | 0.106 | 23.16 | 2.45 |
| mo080 | h | Ayudante montador. (mano de obra) | 0.106 | 21.78 | 2.31 |
| % | % | Costes directos complementarios | 2 % | 94.54 | 1.89 |
|  |  | Costes directos |  |  | 96.43 |
