# Tope para puerta

- Propiedad del archivo: CYPE INGENIEROS, S.A.
- Formato: FIEBDC-3/2002
- Ámbito geográfico: Región de Murcia
- Divisa: EUR
- Costes indirectos: 3.00 %
- IVA: 21.00 %

## S Señalización y equipamiento

### SD Protecciones decorativas para interiores

#### SDO Topes para puertas

**SDO010** Ud Tope para puerta.
Tope de puerta, tipo pared, para pared, imitación madera, fijado mediante tornillos.
Incluye: Replanteo de los puntos de fijación. Montaje y fijación del tope.
Criterio de medición de proyecto: Número de unidades previstas, según documentación gráfica de Proyecto.
Criterio de medición de obra: Se medirá el número de unidades realmente colocadas según especificaciones de Proyecto.

| Código | Ud | Descripción | Rendimiento | Precio | Importe |
|---|---|---|---|---|---|
| mt53pdi050pf | Ud | Tope de puerta, tipo pared, para pared, imitación madera. (material) | 1.000 | 3.71 | 3.71 |
| mt12ppl016 | Ud | Tornillo autorroscante protegido contra la oxidación. (material) | 1.000 | 0.04 | 0.04 |
| mo080 | h | Ayudante montador. (mano de obra) | 0.053 | 19.60 | 1.04 |
| % | % | Costes directos complementarios | 2 % | 4.79 | 0.10 |
|  |  | Costes directos |  |  | 4.89 |
