# Caja fuerte para empotrar

- Propiedad del archivo: CYPE INGENIEROS, S.A.
- Formato: FIEBDC-3/2002
- Ámbito geográfico: Región de Murcia
- Divisa: EUR
- Costes indirectos: 3.00 %
- IVA: 21.00 %

## S Señalización y equipamiento

### SS Seguridad

#### SSC Cajas fuertes

**SSC010** Ud Caja fuerte para empotrar, cerradura con teclado electrónico, con retardo programable y código de emergencia, y cerradura de emergencia de seguridad con llave de gorjas, dimensiones exteriores 352x250x262 mm, dimensiones interiores 328x212x238 mm, espesor de la puerta 6 mm, espesor de las paredes 1,5 mm, colocada en paramento.
Suministro y colocación en paramento de caja fuerte para empotrar, cerradura con teclado electrónico, con retardo programable y código de emergencia, y cerradura de emergencia de seguridad con llave de gorjas, dimensiones exteriores 352x250x262 mm, dimensiones interiores 328x212x238 mm, espesor de la puerta 6 mm, espesor de las paredes 1,5 mm, color gris oscuro, bulones de 20 mm de diámetro.
Incluye: Replanteo. Perforación de la pared para realizar el hueco. Colocación y fijación de ladrillos para conformar el hueco. Colocación de plástico en el interior del hueco para protección de la caja. Instalación, nivelación y enrase con la pared de la caja. Perforación de los ladrillos y colocación de varillas de acero. Relleno con mortero alrededor de la caja. Sellado de juntas.
Criterio de medición de proyecto: Número de unidades previstas, según documentación gráfica de Proyecto.
Criterio de medición de obra: Se medirá el número de unidades realmente colocadas según especificaciones de Proyecto.

| Código | Ud | Descripción | Rendimiento | Precio | Importe |
|---|---|---|---|---|---|
| mt45btv600fe | Ud | Caja fuerte para empotrar, cerradura con teclado electrónico, con retardo programable y código de emergencia, y cerradura de emergencia de seguridad con llave de gorjas, dimensiones exteriores 352x250x262 mm, dimensiones interiores 328x212x238 mm, espesor de la puerta 6 mm, espesor de las paredes 1,5 mm, color gris oscuro, bulones de 20 mm de diámetro. (material) | 1.000 | 119.44 | 119.44 |
| mt45www010 | Ud | Material auxiliar para instalación de caja fuerte. (material) | 1.000 | 30.00 | 30.00 |
| mo011 | h | Oficial 1ª montador. (mano de obra) | 2.083 | 18.23 | 37.97 |
| mo080 | h | Ayudante montador. (mano de obra) | 2.083 | 16.95 | 35.31 |
| mo020 | h | Oficial 1ª construcción. (mano de obra) | 1.042 | 17.64 | 18.38 |
| mo077 | h | Ayudante construcción. (mano de obra) | 1.042 | 16.95 | 17.66 |
| % | % | Costes directos complementarios | 2 % | 258.76 | 5.18 |
|  |  | Costes directos |  |  | 263.94 |
