# Pintado de paredes en pista de frontón

- Propiedad del archivo: CYPE INGENIEROS, S.A.
- Formato: FIEBDC-3/2002
- Ámbito geográfico: Región de Murcia
- Divisa: EUR
- Costes indirectos: 3.00 %
- IVA: 21.00 %

## U Urbanización interior de la parcela

### UD Pistas deportivas

#### UDV Revestimientos

**UDV020** m² Pintado de paredes en pista de frontón.
Suministro y aplicación con rodillo sobre paramentos verticales de pista de frontón, de dos capas de pintura acrílica en color verde, con un rendimiento de 0,15 kg/m² por capa. Incluso p/p de limpieza de la superficie soporte.
Incluye: Limpieza de la superficie soporte. Ejecución del pintado con pintura acrílica.
Criterio de medición de proyecto: Superficie medida según documentación gráfica de Proyecto.
Criterio de medición de obra: Se medirá la superficie realmente ejecutada según especificaciones de Proyecto.

| Código | Ud | Descripción | Rendimiento | Precio | Importe |
|---|---|---|---|---|---|
| mt47mpi020b | kg | Pintura acrílica color verde para paramentos verticales de pistas deportivas. (material) | 0.330 | 9.12 | 3.01 |
| mo038 | h | Oficial 1ª pintor. (mano de obra) | 0.148 | 17.39 | 2.57 |
| mo076 | h | Ayudante pintor. (mano de obra) | 0.148 | 16.69 | 2.47 |
| % | % | Costes directos complementarios | 2 % | 8.05 | 0.16 |
|  |  | Costes directos |  |  | 8.21 |
