# Junta perimetral de dilatación en pavimento continuo de hormigón

- Propiedad del archivo: CYPE INGENIEROS, S.A.
- Formato: FIEBDC-3/2002
- Ámbito geográfico: Región de Murcia
- Divisa: EUR
- Costes indirectos: 3.00 %
- IVA: 21.00 %

## U Urbanización interior de la parcela

### UX Pavimentos exteriores

#### UXC Continuos de hormigón

**UXC110** m Junta perimetral de dilatación en pavimento continuo de hormigón.
Junta perimetral de dilatación de 10 mm de anchura y 100 mm de profundidad, en pavimento continuo de hormigón, con lámina de espuma de polietileno en el encuentro del pavimento con los paramentos que delimitan su perímetro y con todos aquellos elementos constructivos integrados en su superficie, tales como pilares, sumideros, pozos de registro y muros.
Incluye: Replanteo de las juntas. Corte de las láminas. Colocación de la lámina de espuma de polietileno.
Criterio de medición de proyecto: Longitud medida según documentación gráfica de Proyecto.
Criterio de medición de obra: Se medirá la longitud realmente ejecutada según especificaciones de Proyecto.

| Código | Ud | Descripción | Rendimiento | Precio | Importe |
|---|---|---|---|---|---|
| mt16pnc021b | m² | Lámina de espuma de polietileno de alta densidad, de 10 mm de espesor; proporcionando una reducción del nivel global de presión de ruido de impactos de 20 dB. (material) | 0.105 | 3.82 | 0.40 |
| mo113 | h | Peón ordinario construcción. (mano de obra) | 0.057 | 21.19 | 1.21 |
| % | % | Costes directos complementarios | 2 % | 1.61 | 0.03 |
|  |  | Costes directos |  |  | 1.64 |
