# Sistema ETICS Wall-Term "REVETÓN" de aislamiento térmico por el exterior de fachada existente

- Propiedad del archivo: CYPE INGENIEROS, S.A.
- Formato: FIEBDC-3/2002
- Ámbito geográfico: Región de Murcia
- Divisa: EUR
- Costes indirectos: 3.00 %
- IVA: 21.00 %

## Z Rehabilitación energética

### ZF Cerramientos verticales: adición de aislamiento térmico

#### ZFF Sistemas ETICS de aislamiento exterior de fachadas

**ZFF060** m² Sistema ETICS Wall-Term "REVETÓN" de aislamiento térmico por el exterior de fachada existente.
Rehabilitación energética de fachada, mediante aislamiento térmico por el exterior, con el sistema Wall-Term "REVETÓN", con DITE - 07/0002, compuesto por: panel rígido de poliestireno expandido, Wall-Term EPS Blanco "REVETÓN", de superficie lisa y mecanizado lateral recto, de 60 mm de espesor, fijado al soporte con adhesivo Wall-Term "REVETÓN", mezclado con un 30% de cemento CEM II, según UNE-EN 197-1 y fijaciones mecánicas con taco de expansión y clavo de polipropileno; capa de regularización de adhesivo Wall-Term "REVETÓN", mezclado con un 30% de cemento CEM II, según UNE-EN 197-1, armado con malla de fibra de vidrio antiálcalis, Armadura Wall-Term "REVETÓN", de 4x4 mm de luz de malla, de 160 g/m² de masa superficial y 0,5 mm de espesor; capa de acabado de revestimiento decorativo acrílico, Revetón 1000 "REVETÓN", de color blanco, acabado rayado, sobre imprimación, Similar Liso "REVETÓN", de color blanco. Incluso perfiles de arranque Wall-Term "REVETÓN", de aluminio y perfiles de esquina Wall-Term "REVETÓN", de aluminio, con malla.
Criterio de valoración económica: El precio incluye la ejecución de remates en los encuentros con paramentos, revestimientos u otros elementos recibidos en su superficie, pero no incluye la preparación de la superficie soporte.
Incluye: Colocación de la malla de arranque. Colocación del perfil de arranque. Corte y preparación del aislamiento. Colocación del aislamiento sobre el paramento. Lijado de toda la superficie. Colocación del resto de perfiles. Resolución de los puntos singulares. Aplicación del mortero base y colocación de la malla de fibra de vidrio en la capa de regularización. Formación de juntas. Aplicación de la capa de acabado.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28mar210d | m | Perfil de arranque, Wall-Term "REVETÓN", de aluminio, en "U", de 60 mm de anchura, con goterón, para nivelación y soporte de los paneles aislantes de los sistemas de aislamiento térmico por el exterior sobre la línea de zócalo. (material) | 0.100 | 4.40 | 0.44 |
| mt28mar010a | kg | Adhesivo Wall-Term "REVETÓN", compuesto por copolímeros en dispersión acuosa, áridos seleccionados y pigmentos, para adherir y reforzar los paneles aislantes, y como capa base. (material) | 10.000 | 2.48 | 24.80 |
| mt08cet020a | t | Cemento CEM II / A-P 32,5 N, a granel, según UNE-EN 197-1. (material) | 0.003 | 92.76 | 0.28 |
| mt16per010e | m² | Panel rígido de poliestireno expandido, Wall-Term EPS Blanco "REVETÓN", de superficie lisa y mecanizado lateral recto, de 60 mm de espesor, color blanco, resistencia térmica 1,65 m²K/W, conductividad térmica 0,037 W/(mK), densidad 20 kg/m³, Euroclase E de reacción al fuego según UNE-EN 13501-1, con código de designación EPS-UNE-EN 13163-L2-W1-T1-S2-P4-DS(N)2-BS150-CS(10)60-TR150. (material) | 1.050 | 11.93 | 12.53 |
| mt16per023b | Ud | Taco de expansión de fibra de vidrio reforzada con poliamida, Espiga Wall-Term "REVETÓN", de 110 mm de longitud, con aro de estanqueidad y clavo de polipropileno para fijación de placas aislantes. (material) | 6.000 | 0.34 | 2.04 |
| mt28mar222a | m | Perfil de esquina, Wall-Term "REVETÓN", de aluminio, con malla incorporada de 10 y 15 cm de anchura a cada lado del perfil, para refuerzo de cantos. (material) | 0.500 | 2.38 | 1.19 |
| mt28mar230a | m² | Malla de fibra de vidrio antiálcalis, Armadura Wall-Term "REVETÓN", de 4x4 mm de luz de malla, de 160 g/m² de masa superficial y 0,5 mm de espesor, con 306 kp/cm² de resistencia a tracción, para armar morteros. (material) | 1.100 | 2.04 | 2.24 |
| mt28mar060a | kg | Imprimación, Similar Liso "REVETÓN", de color blanco, de color blanco, acabado mate, textura lisa, compuesta por copolímeros acrílicos en dispersión acuosa, dióxido de titanio y pigmentos extendedores seleccionados, impermeable al agua de lluvia, permeable al vapor de agua, antimoho y antiverdín y resistente a los rayos UV y a los álcalis; para aplicar con brocha o rodillo. (material) | 0.100 | 6.95 | 0.70 |
| mt28mar020ab | kg | Revestimiento decorativo acrílico, Revetón 1000 "REVETÓN", de color blanco, acabado rayado, compuesto por copolímeros acrílicos en dispersión acuosa, cargas de granulometría controlada, dióxido de titanio y pigmentos extendedores seleccionados, antimoho y antiverdín, impermeable al agua de lluvia, permeable al vapor de agua y con resistencia a los rayos UV y a los álcalis, para aplicar con llana metálica o de madera. (material) | 2.750 | 4.32 | 11.88 |
| mo054 | h | Oficial 1ª montador de aislamientos. (mano de obra) | 0.110 | 20.87 | 2.30 |
| mo101 | h | Ayudante montador de aislamientos. (mano de obra) | 0.110 | 19.60 | 2.16 |
| mo039 | h | Oficial 1ª revocador. (mano de obra) | 0.657 | 20.30 | 13.34 |
| mo079 | h | Ayudante revocador. (mano de obra) | 0.657 | 19.60 | 12.88 |
| % | % | Costes directos complementarios | 2 % | 86.78 | 1.74 |
|  |  | Costes directos |  |  | 88.52 |
