# Sistema "ISOVER" de aislamiento térmico por el interior de cubiertas inclinadas sobre espacio no habitable

- Propiedad del archivo: CYPE INGENIEROS, S.A.
- Formato: FIEBDC-3/2002
- Ámbito geográfico: Región de Murcia
- Divisa: EUR
- Costes indirectos: 3.00 %
- IVA: 21.00 %

## Z Rehabilitación energética

### ZH Cerramientos horizontales: adición de aislamiento térmico

#### ZHB Sistemas de aislamiento por el interior de cubierta inclinada, sobre espacio no habitable

**ZHB020** m² Sistema "ISOVER" de aislamiento térmico por el interior de cubiertas inclinadas sobre espacio no habitable, manta ligera de lana de vidrio, IBR Velo "ISOVER", revestida por una de sus caras con un velo de vidrio que aumenta su resistencia a tracción, de 80 mm de espesor, resistencia térmica 1,75 m²K/W, conductividad térmica 0,044 W/(mK). Incluso cortes y limpieza.
Sistema "ISOVER" de aislamiento térmico por el interior de cubiertas inclinadas sobre espacio no habitable, manta ligera de lana de vidrio, IBR Velo "ISOVER", revestida por una de sus caras con un velo de vidrio que aumenta su resistencia a tracción, de 80 mm de espesor, resistencia térmica 1,75 m²K/W, conductividad térmica 0,044 W/(mK). Incluso cortes y limpieza.
Incluye: Limpieza del supradós del forjado. Corte, ajuste y fijación del aislamiento.
Criterio de medición de proyecto: Superficie medida según documentación gráfica de Proyecto.
Criterio de medición de obra: Se medirá la superficie realmente ejecutada según especificaciones de Proyecto.

| Código | Ud | Descripción | Rendimiento | Precio | Importe |
|---|---|---|---|---|---|
| mt16lvi010abd | m² | Manta ligera de lana de vidrio, IBR Velo "ISOVER", revestida por una de sus caras con un velo de vidrio que aumenta su resistencia a tracción, de 80 mm de espesor, resistencia térmica 1,75 m²K/W, conductividad térmica 0,044 W/(mK), según UNE-EN 13162. (material) | 1.100 | 3.60 | 3.96 |
| mt16aaa030 | m | Cinta autoadhesiva para sellado de juntas. (material) | 1.000 | 0.30 | 0.30 |
| mo054 | h | Oficial 1ª montador de aislamientos. (mano de obra) | 0.082 | 19.48 | 1.60 |
| mo101 | h | Ayudante montador de aislamientos. (mano de obra) | 0.082 | 18.17 | 1.49 |
| % | % | Costes directos complementarios | 2 % | 7.35 | 0.15 |
|  |  | Costes directos |  |  | 7.50 |
