# Sistema "KNAUF INSULATION" de aislamiento térmico por el interior de cubiertas inclinadas sobre espacio no habitable

- Propiedad del archivo: CYPE INGENIEROS, S.A.
- Formato: FIEBDC-3/2002
- Ámbito geográfico: Región de Murcia
- Divisa: EUR
- Costes indirectos: 3.00 %
- IVA: 21.00 %

## Z Rehabilitación energética

### ZH Cerramientos horizontales: adición de aislamiento térmico

#### ZHB Sistemas de aislamiento por el interior de cubierta inclinada, sobre espacio no habitable

**ZHB040** m² Sistema "KNAUF INSULATION" de aislamiento térmico por el interior de cubiertas inclinadas sobre espacio no habitable, formado por manta de lana mineral, revestida por una de sus caras con una barrera de vapor constituida por papel kraft y polietileno, suministrada en rollos, manta Kraft (TI 212) "KNAUF INSULATION", de 100 mm de espesor, según UNE-EN 13162, resistencia térmica 2,5 m²K/W, conductividad térmica 0,04 W/(mK) y posterior sellado de todas las uniones entre paneles con cinta de sellado de juntas. Incluso cortes y limpieza.
Sistema "KNAUF INSULATION" de aislamiento térmico por el interior de cubiertas inclinadas sobre espacio no habitable, formado por manta de lana mineral, revestida por una de sus caras con una barrera de vapor constituida por papel kraft y polietileno, suministrada en rollos, manta Kraft (TI 212) "KNAUF INSULATION", de 100 mm de espesor, según UNE-EN 13162, resistencia térmica 2,5 m²K/W, conductividad térmica 0,04 W/(mK) y posterior sellado de todas las uniones entre paneles con cinta de sellado de juntas. Incluso cortes y limpieza.
Incluye: Limpieza del supradós del forjado. Corte, ajuste y fijación del aislamiento.
Criterio de medición de proyecto: Superficie medida según documentación gráfica de Proyecto.
Criterio de medición de obra: Se medirá la superficie realmente ejecutada según especificaciones de Proyecto.

| Código | Ud | Descripción | Rendimiento | Precio | Importe |
|---|---|---|---|---|---|
| mt16lki020deb | m² | Manta de lana mineral, revestida por una de sus caras con una barrera de vapor constituida por papel kraft y polietileno, suministrada en rollos, manta Kraft (TI 212) "KNAUF INSULATION", de 100 mm de espesor, según UNE-EN 13162, con certificado de calidad del aire interior Eurofins Gold, resistencia térmica 2,5 m²K/W, conductividad térmica 0,04 W/(mK), Euroclase F de reacción al fuego, con código de designación MW-EN 13162-T1-Z2,2, de aplicación como aislante térmico y acústico entre tabiques aligerados de cubiertas inclinadas o planas ventiladas, y sobre falsos techos. Las resinas empleadas en la fabricación no contienen formaldehído ni fenoles (E-Technology). (material) | 1.100 | 4.07 | 4.48 |
| mt16aaa030 | m | Cinta autoadhesiva para sellado de juntas. (material) | 1.000 | 0.30 | 0.30 |
| mo054 | h | Oficial 1ª montador de aislamientos. (mano de obra) | 0.082 | 19.48 | 1.60 |
| mo101 | h | Ayudante montador de aislamientos. (mano de obra) | 0.082 | 18.17 | 1.49 |
| % | % | Costes directos complementarios | 2 % | 7.87 | 0.16 |
|  |  | Costes directos |  |  | 8.03 |
