# Rehabilitación energética de fachada. AISLAMIENTO TÉRMICO: panel de lana mineral

- Propiedad del archivo: CYPE INGENIEROS, S.A.
- Formato: FIEBDC-3/2002
- Ámbito geográfico: Región de Murcia
- Divisa: EUR
- Costes indirectos: 3.00 %
- IVA: 21.00 %

## Z Rehabilitación energética

### ZV Cerramientos verticales: fachadas ventiladas

#### ZVA Fachadas ventiladas de placas laminadas compactas de alta presión (HPL)

**ZVA010** m² Rehabilitación energética de fachada. AISLAMIENTO TÉRMICO: panel de lana mineral, según UNE-EN 13162, de 40 mm de espesor, revestido por una de sus caras con un velo negro, resistencia térmica 1,1 m²K/W, conductividad térmica 0,035 W/(mK), colocado a tope, fijado mecánicamente sobre fachada existente; REVESTIMIENTO EXTERIOR DE FACHADA VENTILADA: de placas laminadas compactas de alta presión (HPL), Meteon FR "TRESPA", de 500x2000x8 mm, Uni Colours acabado White, textura satinada Satin; colocación en posición vertical mediante el sistema TS150 de fijación vista con tornillos, con DIT nº 473, sobre subestructura soporte de madera. Incluso cinta autoadhesiva para sellado de juntas entre paneles aislantes y tornillos autoperforantes para la fijación de la subestructura soporte.
Rehabilitación energética de fachada. AISLAMIENTO TÉRMICO: panel de lana mineral, según UNE-EN 13162, de 40 mm de espesor, revestido por una de sus caras con un velo negro, resistencia térmica 1,1 m²K/W, conductividad térmica 0,035 W/(mK), colocado a tope, fijado mecánicamente sobre fachada existente; REVESTIMIENTO EXTERIOR DE FACHADA VENTILADA: de placas laminadas compactas de alta presión (HPL), Meteon FR "TRESPA", de 500x2000x8 mm, Uni Colours acabado White, textura satinada Satin; colocación en posición vertical mediante el sistema TS150 de fijación vista con tornillos, con DIT nº 473, sobre subestructura soporte de madera. Incluso cinta autoadhesiva para sellado de juntas entre paneles aislantes y tornillos autoperforantes para la fijación de la subestructura soporte.
Incluye: Replanteo del aislamiento. Corte y preparación del aislamiento. Fijación del aislamiento. Replanteo de las juntas de dilatación y paños de trabajo. Replanteo del despiece del revestimiento y de los puntos de anclaje de la subestructura soporte. Fijación de la subestructura soporte a la hoja principal y al forjado. Preparación del revestimiento. Aplomado, nivelación y alineación del revestimiento. Fijación definitiva del revestimiento a la subestructura soporte. Realización de todos los trabajos necesarios para la resolución de los huecos.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.
Criterio de valoración económica: El precio no incluye la preparación de la superficie soporte.

| Código | Ud | Descripción | Rendimiento | Precio | Importe |
|---|---|---|---|---|---|
| mt16lva070b | m² | Panel de lana mineral, según UNE-EN 13162, de 40 mm de espesor, revestido por una de sus caras con un velo negro, resistencia térmica 1,1 m²K/W, conductividad térmica 0,035 W/(mK). (material) | 1.050 | 5.34 | 5.61 |
| mt16aaa020ab | Ud | Fijación mecánica para paneles aislantes de lana mineral, colocados directamente sobre la superficie soporte. (material) | 4.000 | 0.20 | 0.80 |
| mt16aaa030 | m | Cinta autoadhesiva para sellado de juntas. (material) | 0.440 | 0.30 | 0.13 |
| mt12prt010aaaa1 | m² | Placa laminada compacta de alta presión (HPL), Meteon FR "TRESPA", de 500x2000x8 mm, Uni Colours acabado White, textura satinada Satin, Euroclase B-s2, d0 de reacción al fuego, a base de resinas termoendurecibles que no contienen urea-formaldehído, reforzada de forma homogénea con fibras de madera certificada FSC o PEFC, con superficie decorativa EBC (Electron Beam Curing), no melamínica y con propiedades antigraffiti durante toda su vida útil, con resistencia a los rayos ultravioleta según UNE-EN 438-2 y Ensayo Florida no inferior a 4-5 al contrastar con la escala de grises de UNE-EN 20105-A-02; colocación en posición vertical mediante el sistema TS150 de fijación vista con tornillos, sobre subestructura soporte formada por: rastreles horizontales de anchura igual al espesor del aislamiento y rastreles verticales de 38x45 mm y 38x75 mm en junta de placa, de madera, con el tratamiento adecuado, con clase de uso 2 según UNE-EN 335 y con humedad inferior al 18%; con tornillos autorroscantes de acero inoxidable A2 o A4 para la fijación del revestimiento a la subestructura soporte y tornillos autoperforantes para la fijación de la subestructura soporte a la hoja principal; con piezas especiales para la resolución de puntos singulares. (material) | 1.000 | 107.00 | 107.00 |
| op00tal010 |  | Taladro. | 1.000 | 0.00 | 0.00 |
| op00ato010 |  | Atornillador. | 1.000 | 0.00 | 0.00 |
| mo054 | h | Oficial 1ª montador de aislamientos. (mano de obra) | 0.138 | 19.48 | 2.69 |
| mo101 | h | Ayudante montador de aislamientos. (mano de obra) | 0.138 | 18.17 | 2.51 |
| mo052 | h | Oficial 1ª montador de sistemas de fachadas prefabricadas. (mano de obra) | 0.923 | 19.48 | 17.98 |
| mo099 | h | Ayudante montador de sistemas de fachadas prefabricadas. (mano de obra) | 0.923 | 18.17 | 16.77 |
| % | % | Costes directos complementarios | 3 % | 153.49 | 4.60 |
|  |  | Costes directos |  |  | 158.09 |
