# Transporte y retirada de grúa torre

- Propiedad del archivo: CYPE Ingenieros S.A.
- Formato: FIEBDC-3/2016
- Programa: Generador de precios de la construcción. CYPE Ingenieros, S.A.
- Fecha: 07/07/2023
- Ámbito geográfico: Región de Murcia
- Divisa: EUR
- Costes indirectos: 3 %
- IVA: 21 %

## 0 Actuaciones previas

### 0X Andamios y maquinaria de elevación

#### 0XT Grúas torre

**0XT020** Ud Transporte y retirada de grúa torre.
Transporte y retirada de grúa torre de obra para elevación y transporte de materiales, de 25 m de flecha y 750 kg de carga en punta.
Criterio de medición de proyecto: Número de unidades previstas, según documentación gráfica de Proyecto.
Criterio de medición de obra: Se medirá el número de unidades realmente ejecutadas según especificaciones de Proyecto.

| Código | Ud | Descripción | Rendimiento | Precio | Importe |
|---|---|---|---|---|---|
| mq07gto020a | Ud | Transporte y retirada de grúa torre para transporte de materiales de 25 m de flecha y 750 kg de carga en punta. (maquinaria) | 1.159 | 1159.2 | 1343.513 |
| % | % | Costes directos complementarios | 2 % | 1343.513 | 26.870 |
|  |  | Costes directos |  |  | 1370.383 |
