# Aplicación manual de mortero tixotrópico

- Propiedad del archivo: CYPE INGENIEROS, S.A.
- Formato: FIEBDC-3/2002
- Ámbito geográfico: Región de Murcia
- Divisa: EUR
- Costes indirectos: 3.00 %
- IVA: 21.00 %

**EHY030** m² Aplicación manual de mortero tixotrópico, de fraguado rápido, con inhibidores de corrosión, de elevada resistencia mecánica, con una resistencia a compresión a 28 días mayor o igual a 50 N/mm², un módulo de elasticidad de 20000 N/mm², clase R3 según UNE-EN 1504-3, en capa de 15 mm de espesor medio, con acabado superficial fratasado con esponja o fratás, para reparación y refuerzo estructural de elemento de hormigón.
Aplicación manual de mortero tixotrópico, de fraguado rápido, con inhibidores de corrosión, de elevada resistencia mecánica, con una resistencia a compresión a 28 días mayor o igual a 50 N/mm², un módulo de elasticidad de 20000 N/mm², clase R3 según UNE-EN 1504-3, en capa de 15 mm de espesor medio, con acabado superficial fratasado con esponja o fratás, para reparación y refuerzo estructural de elemento de hormigón.
Incluye: Humectación de la superficie soporte. Preparación de la mezcla. Aplicación del producto. Perfilado de aristas. Curado.
Criterio de medición de proyecto: Superficie medida según documentación gráfica de Proyecto.
Criterio de medición de obra: Se medirá la superficie realmente ejecutada según especificaciones de Proyecto.

| Código | Ud | Descripción | Rendimiento | Precio | Importe |
|---|---|---|---|---|---|
| mt09rew050d | kg | Mortero tixotrópico, de fraguado rápido, con inhibidores de corrosión, de elevada resistencia mecánica, con una resistencia a compresión a 28 días mayor o igual a 50 N/mm², un módulo de elasticidad de 20000 N/mm², clase R3 según UNE-EN 1504-3, para reparación estructural del hormigón. (material) | 25.500 | 0.70 | 17.85 |
| mt08aaa010a | m³ | Agua. (material) | 0.004 | 1.50 | 0.01 |
| mo020 | h | Oficial 1ª construcción. (mano de obra) | 0.432 | 18.91 | 8.17 |
| mo113 | h | Peón ordinario construcción. (mano de obra) | 0.432 | 17.64 | 7.62 |
| % | % | Costes directos complementarios | 2 % | 33.65 | 0.67 |
|  |  | Costes directos |  |  | 34.32 |
