# Impregnación acuosa

- Propiedad del archivo: CYPE INGENIEROS, S.A.
- Formato: FIEBDC-3/2002
- Ámbito geográfico: Región de Murcia
- Divisa: EUR
- Costes indirectos: 3.00 %
- IVA: 21.00 %

**EHY051** m² Impregnación acuosa, incolora, hidrófuga, como protección superficial del hormigón o mortero, frente a la humedad, la intemperie y las heladas, aplicada en 1 capa, con 0,2 l/m² de consumo medio por capa.
Aplicación de impregnación acuosa, incolora, hidrófuga, a base de alcoxisilano de alquilo, con una profundidad media de penetración de 2 a 3 mm, resistente a los rayos UV y a los álcalis, sobre superficie de hormigón o mortero, para la obtención de una capa protectora frente a la humedad, la intemperie y las heladas, aplicada manualmente con brocha o rodillo en 1 capa, con 0,2 l/m² de consumo medio por capa. Incluso p/p de limpieza previa del soporte, con eliminación del polvo y las partículas sueltas.
Incluye: Limpieza de la superficie soporte. Aplicación del producto.
Criterio de medición de proyecto: Superficie medida según documentación gráfica de Proyecto.
Criterio de medición de obra: Se medirá la superficie realmente ejecutada según especificaciones de Proyecto.

| Código | Ud | Descripción | Rendimiento | Precio | Importe |
|---|---|---|---|---|---|
| mt09reh190a | l | Impregnación acuosa, incolora, hidrófuga, a base de alcoxisilano de alquilo, con una profundidad media de penetración de 2 a 3 mm, resistente a los rayos UV y a los álcalis, repelente del agua y la suciedad. (material) | 0.200 | 6.20 | 1.24 |
| mo038 | h | Oficial 1ª pintor. (mano de obra) | 0.369 | 17.64 | 6.51 |
| % | % | Costes directos complementarios | 2 % | 7.75 | 0.16 |
|  |  | Costes directos |  |  | 7.91 |
