# Vigueta de madera aserrada de pino silvestre (Pinus sylvestris)

- Propiedad del archivo: CYPE INGENIEROS, S.A.
- Formato: FIEBDC-3/2002
- Ámbito geográfico: Región de Murcia
- Divisa: EUR
- Costes indirectos: 3.00 %
- IVA: 21.00 %

**EME010** m³ Vigueta de madera aserrada de pino silvestre (Pinus sylvestris), de 7x14 a 9x18 cm de sección y hasta 5 m de longitud, calidad estructural MEG, clase resistente C18, protección de la madera con clase de penetración NP5 y NP6, trabajada en taller.
Suministro y colocación de vigueta de madera aserrada de pino silvestre (Pinus sylvestris), acabado cepillado, de 7x14 a 9x18 cm de sección y hasta 5 m de longitud, para aplicaciones estructurales, calidad estructural MEG según UNE 56544, clase resistente C18 según UNE-EN 338 y UNE-EN 1912 y protección frente a agentes bióticos que se corresponde con la clase de penetración NP5 y NP6 (en toda la albura y hasta 6 mm en el duramen expuesto) según UNE-EN 351-1. Incluso cortes, entalladuras para su correcto acoplamiento, nivelación y colocación de los elementos de atado y refuerzo. Trabajada en taller y colocada en obra.
Incluye: Replanteo y marcado de ejes, en los puntos de apoyo de la vigueta. Colocación y fijación provisional de la vigueta. Aplomado y nivelación.
Criterio de medición de proyecto: Volumen medido según documentación gráfica de Proyecto, apoyándose en las mayores dimensiones transversales para aquellas piezas que no tengan escuadrías rectangulares o cuadradas, y la longitud incluyendo las entregas.
Criterio de medición de obra: Se medirá el volumen realmente ejecutado según especificaciones de Proyecto, apoyándose en las mayores dimensiones transversales para aquellas piezas que no tengan escuadrías rectangulares o cuadradas, incluyendo en la longitud las entregas. Se consideran incluidos todos los elementos integrantes de la estructura señalados en los planos y detalles del Proyecto.

| Código | Ud | Descripción | Rendimiento | Precio | Importe |
|---|---|---|---|---|---|
| mt07mee018oc | m³ | Madera aserrada de pino silvestre (Pinus sylvestris) con acabado cepillado, para vigueta de 7x14 a 9x18 cm de sección y hasta 5 m de longitud, para aplicaciones estructurales, calidad estructural MEG según UNE 56544, clase resistente C18 según UNE-EN 338 y UNE-EN 1912 y protección frente a agentes bióticos que se corresponde con la clase de penetración NP5 y NP6 (en toda la albura y hasta 6 mm en el duramen expuesto) según UNE-EN 351-1, trabajada en taller. (material) | 1.000 | 566.95 | 566.95 |
| mo048 | h | Oficial 1ª montador de estructura de madera. (mano de obra) | 7.797 | 18.26 | 142.37 |
| mo095 | h | Ayudante montador de estructura de madera. (mano de obra) | 3.899 | 17.52 | 68.31 |
| % | % | Costes directos complementarios | 2 % | 777.63 | 15.55 |
|  |  | Costes directos |  |  | 793.18 |
