# Apoyo de forjado sanitario ventilado, de entramado ligero de madera, sobre cimentación de hormigón

- Propiedad del archivo: CYPE Ingenieros S.A.
- Formato: FIEBDC-3/2016
- Programa: Generador de precios de la construcción. CYPE Ingenieros, S.A.
- Fecha: 08/03/2024
- Ámbito geográfico: Región de Murcia
- Divisa: EUR
- Costes indirectos: 3 %
- IVA: 21 %

## E Estructuras

### EM Madera

#### EML Entramados ligeros

**EML101** m Apoyo de forjado sanitario ventilado, de entramado ligero de madera, sobre cimentación de hormigón.
Apoyo de forjado sanitario ventilado, de entramado ligero de madera, sobre cimentación de hormigón, formado por: impermeabilización de la cimentación con lámina bituminosa autoadhesiva, de 1 mm de espesor, de aplicación en frío, de hasta 60 cm de desarrollo. Incluso limpieza y preparación de la superficie, mermas, cortes, solapes de las láminas asfálticas y banda de sellado.
Criterio de valoración económica: El precio no incluye los entramados ligeros de madera.
Incluye: Replanteo y marcado de ejes. Limpieza y preparación de la superficie. Corte y preparación de las láminas. Colocación de la impermeabilización de la cimentación.
Criterio de medición de proyecto: Longitud medida según documentación gráfica de Proyecto.
Criterio de medición de obra: Se medirá la longitud realmente ejecutada según especificaciones de Proyecto.

| Código | Ud | Descripción | Rendimiento | Precio | Importe |
|---|---|---|---|---|---|
| mt14lbr020a | m² | Lámina bituminosa autoadhesiva, de 1 mm de espesor, de aplicación en frío, temperatura de aplicación entre 0°C y 40°C, para cimentaciones, suministrada en rollos de 33 cm de anchura y 10 m de longitud. (material) | 0.6 | 36.67 | 22.002 |
| mo048 | h | Oficial 1ª montador de estructura de madera. (mano de obra) | 0.123 | 23.46 | 2.886 |
| mo095 | h | Ayudante montador de estructura de madera. (mano de obra) | 0.245 | 22.67 | 5.554 |
| % | % | Costes directos complementarios | 2 % | 30.442 | 0.609 |
|  |  | Costes directos |  |  | 31.051 |

Residuos:
- colocación: mt14lbr020a; factor de residuo 0.035

## Recursos

**mt14lbr020a** m² Lámina bituminosa autoadhesiva
Datos técnicos: Coste energético 120.962 MJ; Emisión de CO2 3.497 kg; Código LER 17 03 02; Masa del elemento 2 kg; Volumen 0.002 m3
Residuos:
- embalaje: re170203 Plástico. (componente de residuo); rendimiento 0.07 kg; Código LER 17 02 03; Masa del elemento 1 kg; Volumen 0.001667 m3
