# Sistema de revestimiento para fachada ventilada

- Propiedad del archivo: CYPE INGENIEROS, S.A.
- Formato: FIEBDC-3/2002
- Ámbito geográfico: Región de Murcia
- Divisa: EUR
- Costes indirectos: 3.00 %
- IVA: 21.00 %

**FAE010** m² Sistema de revestimiento para fachada ventilada, de 1,6 cm de espesor, formado por placas cerámicas extruidas alveolares, ligeras, de 300 mm de altura, de 500 a 700 mm de longitud y 16 mm de espesor, gama de colores naturales, colocadas mediante sistema de anclaje horizontal continuo oculto, sobre subestructura soporte compuesta de perfiles verticales en T, perfiles horizontales para sustentación, muelles y ménsulas para retención de los perfiles verticales sujetas mediante anclajes y tornillería.
Suministro y montaje de sistema de revestimiento para fachada ventilada, de 1,6 cm de espesor, formado por placas cerámicas extruidas alveolares, ligeras, de 300 mm de altura, de 500 a 700 mm de longitud y 16 mm de espesor, gama de colores naturales, colocadas mediante sistema de anclaje horizontal continuo oculto, sobre subestructura soporte compuesta de perfiles verticales en T, perfiles horizontales para sustentación, muelles y ménsulas para retención de los perfiles verticales sujetas mediante anclajes y tornillería. Incluso p/p de revestimiento de dinteles, vierteaguas, jambas y mochetas, juntas, ejecución de encuentros y piezas especiales.
Incluye: Preparación de los elementos de sujeción incorporados previamente a la obra. Replanteo de los ejes verticales y horizontales de las juntas. Fijación de los anclajes al paramento soporte. Realización de todos los trabajos necesarios para la resolución de los huecos. Alineación, aplomado y nivelación del revestimiento cerámico. Fijación definitiva de las piezas a la subestructura soporte. Limpieza final del paramento.
Criterio de medición de proyecto: Superficie medida según documentación gráfica de Proyecto, sin duplicar esquinas ni encuentros, deduciendo todos los huecos.
Criterio de medición de obra: Se medirá la superficie realmente ejecutada según especificaciones de Proyecto, sin duplicar esquinas ni encuentros, deduciendo todos los huecos.

| Código | Ud | Descripción | Rendimiento | Precio | Importe |
|---|---|---|---|---|---|
| mt12pcm010aa | m² | Placa cerámica extruida alveolar, ligera, de 300 mm de altura, de 500 a 700 mm de longitud y 16 mm de espesor, gama de colores naturales, realizada con juntas horizontales machihembradas, para ocultación de la subestructura. (material) | 1.050 | 28.23 | 29.64 |
| mt12pcm015a | m² | Subestructura soporte, compuesta de perfiles verticales en T, perfiles horizontales para sustentación, adhesivo de montaje y ménsulas para retención de los perfiles verticales sujetas mediante anclajes y tornillería. (material) | 1.000 | 24.25 | 24.25 |
| mo052 | h | Oficial 1ª montador de sistemas de fachadas prefabricadas. (mano de obra) | 1.021 | 18.23 | 18.61 |
| mo099 | h | Ayudante montador de sistemas de fachadas prefabricadas. (mano de obra) | 1.021 | 16.95 | 17.31 |
| % | % | Costes directos complementarios | 3 % | 89.81 | 2.69 |
|  |  | Costes directos |  |  | 92.50 |
