# Coronación para revestimiento exterior de fachada ventilada

- Propiedad del archivo: CYPE INGENIEROS, S.A.
- Formato: FIEBDC-3/2002
- Ámbito geográfico: Región de Murcia
- Divisa: EUR
- Costes indirectos: 3.00 %
- IVA: 21.00 %

**FAF011** m Coronación para revestimiento exterior de fachada ventilada, de lamas de fibrocemento sin amianto, con unión longitudinal de las lamas mediante junta solapada, con perfil de cierre superior de aluminio, de 42x16x10 mm y 3000 mm de longitud; colocación con tornillos de acero inoxidable A2 del mismo color que el revestimiento sobre la subestructura soporte.
Coronación para revestimiento exterior de fachada ventilada, de lamas de fibrocemento sin amianto, con unión longitudinal de las lamas mediante junta solapada, con perfil de cierre superior de aluminio, de 42x16x10 mm y 3000 mm de longitud; colocación con tornillos de acero inoxidable A2 del mismo color que el revestimiento sobre la subestructura soporte.
Incluye: Replanteo y colocación del remate. Fijación mecánica.
Criterio de medición de proyecto: Longitud medida en verdadera magnitud, según documentación gráfica de Proyecto.
Criterio de medición de obra: Se medirá, en verdadera magnitud, la longitud realmente ejecutada según especificaciones de Proyecto.

| Código | Ud | Descripción | Rendimiento | Precio | Importe |
|---|---|---|---|---|---|
| mt12lfc070a | m | Perfil de cierre superior de aluminio, de 42x16x10 mm y 3000 mm de longitud; para coronación de fachada. (material) | 1.000 | 4.99 | 4.99 |
| mo052 | h | Oficial 1ª montador de sistemas de fachadas prefabricadas. (mano de obra) | 0.274 | 19.78 | 5.42 |
| mo099 | h | Ayudante montador de sistemas de fachadas prefabricadas. (mano de obra) | 0.274 | 18.54 | 5.08 |
| % | % | Costes directos complementarios | 2 % | 15.49 | 0.31 |
|  |  | Costes directos |  |  | 15.80 |
