# Hoja exterior, autoportante y pasante, de fachada ventilada de dos hojas, de fábrica de ladrillo cerámico macizo cara vista. Sistema Edivent "EDING APS"

- Propiedad del archivo: CYPE Ingenieros S.A.
- Formato: FIEBDC-3/2016
- Programa: Generador de precios de la construcción. CYPE Ingenieros, S.A.
- Fecha: 04/03/2022
- Ámbito geográfico: Región de Murcia
- Divisa: EUR
- Costes indirectos: 3 %
- IVA: 21 %

## F Fachadas y particiones

### FA Fachadas ventiladas

#### FAX Hoja exterior autoportante y pasante de fábrica cara vista

**FAX210** m² Hoja exterior, autoportante y pasante, de fachada ventilada de dos hojas, de fábrica de ladrillo cerámico macizo cara vista. Sistema Edivent "EDING APS".
Hoja exterior, autoportante y pasante, de fachada ventilada de dos hojas, sistema Edivent "EDING APS", de 12 cm de espesor, aparejo a soga, de fábrica de ladrillo cerámico cara vista macizo prensado, color rojo, 24x12x4 cm, con juntas de 3 mm de espesor, junta oculta o a hueso, recibida con mortero de cemento industrial, color gris, M-5, suministrado a granel, reforzada con armadura de tendel prefabricada de acero galvanizado en caliente Brickforce GBF40W80, de 4 mm de diámetro y 80 mm de anchura, con geometría diseñada para permitir el solape y ganchos para dinteles y esquineras, colocada en hiladas cada 40 cm aproximadamente y como mínimo en arranque de la fábrica sobre forjado, bajo vierteaguas y sobre cargadero de huecos, con una cuantía de 3,27 m/m² y anclada al forjado o pilar con elementos de anclaje de acero inoxidable AISI 304, Omega EDM-130, "EDING APS" de 170 mm de anchura y 130 mm de longitud, (0,62 ud/m²), fijados con anclajes mecánicos de seguridad por expansión, de acero inoxidable A4, M8x115; formación de juntas verticales de movimiento, con llave de atado de acero inoxidable AISI 304, con funda de plástico, TTSPE-150 "EDING APS", de 150 mm de longitud, colocada en hiladas cada 40 cm aproximadamente. Dintel de fábrica cara vista con armadura de tendel prefabricada de acero galvanizado en caliente Brickforce GBF40W80, de 4 mm de diámetro y 80 mm de anchura, aparejo a soga; montaje y desmontaje de apeo.
Incluye: Limpieza y preparación de la superficie soporte. Replanteo de los elementos metálicos de soporte de la hoja exterior y anclaje al forjado u hoja interior. Colocación del soporte de la hoja exterior con elementos metálicos de acero inoxidable, anclando a la estructura base los apoyos, especialmente diseñados para la hoja exterior. Replanteo de la fábrica. Colocación y aplomado de miras de referencia. Tendido de hilos entre miras. Colocación de las piezas que constituyen la hoja exterior, asegurando su estabilidad mediante la utilización de llaves o lañas que la anclan a la hoja interior portante o a los elementos de la estructura. Colocación de las armaduras de tendel prefabricadas entre hiladas. Colocación de las llaves de atado entre hiladas. Realización de todos los trabajos necesarios para la resolución de los huecos. Encuentros de la fábrica con fachadas, pilares y tabiques. Encuentro de la fábrica con el forjado superior. Repaso de las juntas y limpieza final del paramento.
Criterio de medición de proyecto: Superficie medida en verdadera magnitud desde las caras exteriores de la fachada, según documentación gráfica de Proyecto, deduciendo los huecos de superficie mayor de 1 m². En los huecos que no se deduzcan, están incluidos los trabajos de realizar la superficie interior del hueco.
Criterio de medición de obra: Se medirá, en verdadera magnitud, desde las caras exteriores de la fachada, la superficie realmente ejecutada según especificaciones de Proyecto, deduciendo los huecos de superficie mayor de 1 m². En los huecos que no se deduzcan, están incluidos los trabajos de realizar la superficie interior del hueco.

| Código | Ud | Descripción | Rendimiento | Precio | Importe |
|---|---|---|---|---|---|
| mt05mpa010a | Ud | Ladrillo cerámico cara vista macizo prensado, color rojo, 24x12x4 cm, para uso en fábrica no protegida (pieza U), densidad 1820 kg/m³, según UNE-EN 771-1. (material) | 101 | 0.44 | 44.440 |
| mt08aaa010a | m³ | Agua. (material) | 0.01 | 1.5 | 0.015 |
| mt09mif010cb | t | Mortero industrial para albañilería, de cemento, color gris, categoría M-5 (resistencia a compresión 5 N/mm²), suministrado a granel, según UNE-EN 998-2. (material) | 0.053 | 30.98 | 1.642 |
| mt07aad010k | Ud | Anclaje de acero inoxidable AISI 304, Omega EDM-130, "EDING APS", de 170 mm de anchura y 130 mm de longitud, con doble libertad de movimiento, para fijación de la fábrica a los forjados o pilares. (material) | 0.62 | 8.22 | 5.096 |
| mt07aaa012 | Ud | Taco de expansión M6, FISCHER FNA II 6X30/5". (material) | 0.62 | 0.47 | 0.291 |
| mt07aad030a | Ud | Llave de atado de acero inoxidable AISI 304, con funda de plástico, TTSPE-150 "EDING APS", de 150 mm de longitud, con doble libertad de movimiento, para conectar hojas de fábrica en juntas verticales de movimiento. (material) | 0.18 | 1.43 | 0.257 |
| mt07aae010zae | m | Armadura de tendel prefabricada de acero galvanizado en caliente Brickforce GBF40W80, de 4 mm de diámetro, 80 mm de anchura y 2,70 m de longitud, con geometría diseñada para permitir el solape y ganchos para dinteles y esquineras. Según UNE-EN 845-3. (material) | 3.67 | 2.51 | 9.212 |
| mt50spa050m | m³ | Tablón de madera de pino, dimensiones 20x7,2 cm. (material) | 0.001 | 366 | 0.366 |
| mt50spa101 | kg | Clavos de acero. (material) | 0.01 | 1.56 | 0.016 |
| mt50spa081a | Ud | Puntal metálico telescópico, de hasta 3 m de altura. (material) | 0.003 | 16.04 | 0.048 |
| mq06mms010 | h | Mezclador continuo con silo, para mortero industrial en seco, suministrado a granel. (maquinaria) | 0.232 | 1.94 | 0.450 |
| mo021 | h | Oficial 1ª construcción en trabajos de albañilería. (mano de obra) | 1.526 | 20.3 | 30.978 |
| mo114 | h | Peón ordinario construcción en trabajos de albañilería. (mano de obra) | 0.865 | 19.07 | 16.496 |
| % | % | Costes directos complementarios | 3 % | 109.307 | 3.279 |
|  |  | Costes directos |  |  | 112.586 |

Residuos:
- colocación: mt05mpa010a; factor de residuo 0.035
- colocación: mt09mif010cb; factor de residuo 0.042
- colocación: mt07aad010k; factor de residuo 0.035
- colocación: mt07aad030a; factor de residuo 0.035
- colocación: mt07aae010zae; factor de residuo 0.0304098
- colocación: mt50spa050m Tablón de madera de pino, dimensiones 20x7,2 cm; factor de residuo 1
- colocación: mt50spa101 Clavos de acero; factor de residuo 0.015
- colocación: mt50spa081a Puntal metálico telescópico, de hasta 3 m de altura; factor de residuo 1

## Recursos

**mt05mpa010a** Ud Ladrillo cerámico cara vista macizo prensado
Datos técnicos: Coste energético 39.429 MJ; Emisión de CO2 0.500 kg; Código LER 17 01 02; Masa del elemento 2.1 kg; Volumen 0.00168 m3
Residuos:
- embalaje: re170201 Madera. (componente de residuo); rendimiento 0.027 kg; Código LER 17 02 01; Masa del elemento 1 kg; Volumen 0.000909 m3
- embalaje: re170203 Plástico. (componente de residuo); rendimiento 0.001 kg; Código LER 17 02 03; Masa del elemento 1 kg; Volumen 0.001667 m3

**mt08aaa010a** m³ Agua
Datos técnicos: Coste energético 60.000 MJ; Emisión de CO2 30.000 kg

**mt09mif010cb** t Mortero industrial para albañilería
Datos técnicos: Coste energético 1960.000 MJ; Emisión de CO2 170.000 kg; Código LER 17 01 01; Masa del elemento 1000 kg; Volumen 0.666667 m3

**mt07aad010k** Ud Anclaje de acero inoxidable AISI 304
Datos técnicos: Coste energético 4.192 MJ; Emisión de CO2 0.414 kg; Código LER 17 04 05; Masa del elemento 0.045 kg; Volumen 0.000021 m3
Residuos:
- embalaje: re170203 Plástico; rendimiento 0.025 kg

**mt07aad030a** Ud Llave de atado de acero inoxidable AISI 304
Datos técnicos: Coste energético 4.335 MJ; Emisión de CO2 0.435 kg; Código LER 17 04 05; Masa del elemento 0.048 kg; Volumen 0.000023 m3
Residuos:
- embalaje: re170203 Plástico; rendimiento 0.025 kg

**mt07aae010zae** m Armadura de tendel prefabricada de acero galvanizado en caliente Brickforce GBF40W80
Datos técnicos: Coste energético 5.642 MJ; Emisión de CO2 0.549 kg; Código LER 17 04 05; Masa del elemento 0.205 kg; Volumen 0.000098 m3
Residuos:
- embalaje: re170203 Plástico; rendimiento 0.006 kg

**mt50spa050m** m³ Tablón de madera de pino, dimensiones 20x7,2 cm
Datos técnicos: Coste energético 78108.000 MJ; Emisión de CO2 -1069.500 kg; Código LER 17 02 01; Masa del elemento 575 kg; Volumen 0.522727 m3

**mt50spa101** kg Clavos de acero
Datos técnicos: Coste energético 9.830 MJ; Emisión de CO2 0.510 kg; Código LER 17 04 05; Masa del elemento 1 kg; Volumen 0.000476 m3

**mt50spa081a** Ud Puntal metálico telescópico, de hasta 3 m de altura
Datos técnicos: Coste energético 97.317 MJ; Emisión de CO2 5.049 kg; Código LER 17 04 05; Masa del elemento 9.9 kg; Volumen 0.004714 m3
