# Muro de carga de fábrica de bloque cerámico aligerado

- Propiedad del archivo: CYPE Ingenieros S.A.
- Formato: FIEBDC-3/2016
- Programa: Generador de precios de la construcción. CYPE Ingenieros, S.A.
- Fecha: 08/03/2024
- Ámbito geográfico: Región de Murcia
- Divisa: EUR
- Costes indirectos: 3 %
- IVA: 21 %

## F Fachadas y particiones

### FE Fábrica estructural

#### FEF Muros de fábrica sin armar

**FEF030** m² Muro de carga de fábrica de bloque cerámico aligerado.
Muro de carga de 19 cm de espesor de fábrica de bloque cerámico aligerado machihembrado, 30x19x19 cm, para revestir, resistencia a compresión 10 N/mm², con juntas horizontales y verticales de 10 mm de espesor, junta rehundida, recibida con mortero de cemento industrial, color gris, M-7,5, suministrado a granel, con piezas especiales tales como medios bloques, bloques de esquina y bloques de terminación.
Criterio de valoración económica: El precio no incluye los zunchos horizontales ni la formación de los dinteles de los huecos del paramento.
Incluye: Limpieza y preparación de la superficie soporte. Replanteo, planta a planta. Colocación y aplomado de miras de referencia. Tendido de hilos entre miras. Colocación de plomos fijos en las aristas. Colocación de las piezas por hiladas a nivel. Limpieza.
Criterio de medición de proyecto: Superficie medida según documentación gráfica de Proyecto, sin duplicar esquinas ni encuentros, deduciendo los huecos de superficie mayor de 2 m².
Criterio de medición de obra: Se medirá la superficie realmente ejecutada según especificaciones de Proyecto, sin duplicar esquinas ni encuentros, deduciendo los huecos de superficie mayor de 2 m².

| Código | Ud | Descripción | Rendimiento | Precio | Importe |
|---|---|---|---|---|---|
| mt02btr020ll | Ud | Bloque cerámico aligerado machihembrado, 30x19x19 cm, para revestir, para uso en fábrica protegida (pieza P), categoría II, resistencia a compresión 10 N/mm², densidad 859 kg/m³. Según UNE-EN 771-1. (material) | 12.842 | 0.57 | 7.320 |
| mt02btr021f | Ud | Medio bloque cerámico aligerado machihembrado, 15x19x19 cm, para revestir, resistencia a compresión 10 N/mm². Según UNE-EN 771-1. (material) | 0.347 | 0.59 | 0.205 |
| mt02btr022f | Ud | Bloque de esquina cerámico aligerado machihembrado, 34x19x19 cm, para revestir, resistencia a compresión 10 N/mm². Según UNE-EN 771-1. (material) | 3.486 | 1.26 | 4.392 |
| mt02btr023f | Ud | Bloque de terminación cerámico aligerado machihembrado, 30x19x19 cm, para revestir, resistencia a compresión 10 N/mm². Según UNE-EN 771-1. (material) | 0.347 | 1.21 | 0.420 |
| mt08aaa010a | m³ | Agua. (material) | 0.005 | 1.5 | 0.008 |
| mt09mif010db | t | Mortero industrial para albañilería, de cemento, color gris, categoría M-7,5 (resistencia a compresión 7,5 N/mm²), suministrado a granel, según UNE-EN 998-2. (material) | 0.028 | 53.9 | 1.509 |
| mq06mms010 | h | Mezclador continuo con silo, para mortero industrial en seco, suministrado a granel. (maquinaria) | 0.124 | 1.94 | 0.241 |
| mo021 | h | Oficial 1ª construcción en trabajos de albañilería. (mano de obra) | 0.456 | 22.53 | 10.274 |
| mo114 | h | Peón ordinario construcción en trabajos de albañilería. (mano de obra) | 0.484 | 21.19 | 10.256 |
| % | % | Costes directos complementarios | 2 % | 34.625 | 0.693 |
|  |  | Costes directos |  |  | 35.318 |

Residuos:
- colocación: mt02btr020ll; factor de residuo 0.029332
- colocación: mt02btr021f; factor de residuo 0.0272033
- colocación: mt02btr022f; factor de residuo 0.0105
- colocación: mt02btr023f; factor de residuo 0.0105
- colocación: mt09mif010db; factor de residuo 0.0189

## Recursos

**mt02btr020ll** Ud Bloque cerámico aligerado machihembrado
Datos técnicos: Coste energético 23.344 MJ; Emisión de CO2 1.807 kg; Código LER 17 01 03; Masa del elemento 7.5 kg; Volumen 0.006 m3
Residuos:
- embalaje: re170201 Madera. (componente de residuo); rendimiento 0.008 kg; Código LER 17 02 01; Masa del elemento 1 kg; Volumen 0.000909 m3
- embalaje: re170203 Plástico. (componente de residuo); rendimiento 0.004 kg; Código LER 17 02 03; Masa del elemento 1 kg; Volumen 0.001667 m3

**mt02btr021f** Ud Medio bloque cerámico aligerado machihembrado
Datos técnicos: Coste energético 16.443 MJ; Emisión de CO2 1.230 kg; Código LER 17 01 03; Masa del elemento 5.1 kg; Volumen 0.00408 m3
Residuos:
- embalaje: re170201 Madera; rendimiento 0.008 kg
- embalaje: re170203 Plástico; rendimiento 0.004 kg

**mt02btr022f** Ud Bloque de esquina cerámico aligerado machihembrado
Datos técnicos: Coste energético 30.623 MJ; Emisión de CO2 2.319 kg; Código LER 17 01 03; Masa del elemento 9.67 kg; Volumen 0.007736 m3
Residuos:
- embalaje: re170201 Madera; rendimiento 0.014 kg
- embalaje: re170203 Plástico; rendimiento 0.005 kg

**mt02btr023f** Ud Bloque de terminación cerámico aligerado machihembrado
Datos técnicos: Coste energético 25.454 MJ; Emisión de CO2 1.894 kg; Código LER 17 01 03; Masa del elemento 7.9 kg; Volumen 0.00632 m3
Residuos:
- embalaje: re170201 Madera; rendimiento 0.014 kg
- embalaje: re170203 Plástico; rendimiento 0.005 kg

**mt08aaa010a** m³ Agua
Datos técnicos: Coste energético 60.000 MJ; Emisión de CO2 30.000 kg

**mt09mif010db** t Mortero industrial para albañilería
Datos técnicos: Coste energético 1960.000 MJ; Emisión de CO2 170.000 kg; Código LER 17 01 01; Masa del elemento 1000 kg; Volumen 0.666667 m3
