# Ajardinamiento vertical con cultivo hidropónico en geoproductos

- Propiedad del archivo: CYPE INGENIEROS, S.A.
- Formato: FIEBDC-3/2002
- Ámbito geográfico: Región de Murcia
- Divisa: EUR
- Costes indirectos: 3.00 %
- IVA: 21.00 %

**FJI015** m² Ajardinamiento vertical con cultivo hidropónico en geoproductos, para interior, sistema F+P Mixto "SINGULAR GREEN", con una superficie de hasta 5 m²; compuesto de: SUBESTRUCTURA SOPORTE: entramado metálico de perfiles tubulares de aluminio anodizado, de sección cuadrada, de 40x40 mm y 3 mm de espesor, fijados al soporte base con escuadras y tornillos, con una modulación de 300 mm; IMPERMEABILIZACIÓN: panel impermeabilizante SG-P10 "SINGULAR GREEN", de 3050x2050 mm, formado por placas de PVC extrusionado, color blanco, de 10 mm de espesor, con las juntas selladas con masilla a base de poliuretano de secado rápido, fijadas a la subestructura soporte con tornillos; MEDIO DE CULTIVO: geocompuesto formado por una capa de geotextil no tejido y una manta de retención SG-M500 "SINGULAR GREEN", con los bolsillos rellenos con sustrato orgánico SG-MS05 "SINGULAR GREEN", de fibras deshidratadas de musgo; fijado a la impermeabilización con grapas de acero inoxidable; VEGETACIÓN: especies de plantas para interior; con una densidad de plantación de 30 ud/m².
Ajardinamiento vertical con cultivo hidropónico en geoproductos, para interior, sistema F+P Mixto "SINGULAR GREEN", con una superficie de hasta 5 m²; compuesto de: SUBESTRUCTURA SOPORTE: entramado metálico de perfiles tubulares de aluminio anodizado, de sección cuadrada, de 40x40 mm y 3 mm de espesor, fijados al soporte base con escuadras y tornillos, con una modulación de 300 mm; IMPERMEABILIZACIÓN: panel impermeabilizante SG-P10 "SINGULAR GREEN", de 3050x2050 mm, formado por placas de PVC extrusionado, color blanco, de 10 mm de espesor, con las juntas selladas con masilla a base de poliuretano de secado rápido, fijadas a la subestructura soporte con tornillos; MEDIO DE CULTIVO: geocompuesto formado por una capa de geotextil no tejido y una manta de retención SG-M500 "SINGULAR GREEN", con los bolsillos rellenos con sustrato orgánico SG-MS05 "SINGULAR GREEN", de fibras deshidratadas de musgo; fijado a la impermeabilización con grapas de acero inoxidable; VEGETACIÓN: especies de plantas para interior; con una densidad de plantación de 30 ud/m².
Incluye: Replanteo y marcado de los puntos de fijación del entramado. Aplomado, nivelación y fijación del entramado. Resolución de puntos singulares. Fijación de la impermeabilización. Sellado de juntas. Corte y preparación del geoproducto. Fijación del geoproducto. Colocación del sustrato y de la vegetación en los bolsillos del geoproducto.
Criterio de medición de proyecto: Superficie medida según documentación gráfica de Proyecto, sin duplicar esquinas ni encuentros, deduciendo los huecos de superficie mayor de 5 m².
Criterio de medición de obra: Se medirá la superficie realmente ejecutada según especificaciones de Proyecto, sin duplicar esquinas ni encuentros, deduciendo los huecos de superficie mayor de 5 m².
Criterio de valoración económica: El precio no incluye el mantenimiento y reposición parcial de la vegetación, la instalación de riego y evacuación, el sistema centralizado de control ni el canalón para recogida de aguas.

| Código | Ud | Descripción | Rendimiento | Precio | Importe |
|---|---|---|---|---|---|
| mt15var040a | m | Perfil tubular de aluminio anodizado, de sección cuadrada, de 40x40 mm y 3 mm de espesor, con escuadras y tornillos, para la fijación de paneles impermeabilizantes. (material) | 3.000 | 6.93 | 20.79 |
| mt15isg010d | m² | Panel impermeabilizante SG-P10 "SINGULAR GREEN", de 3050x2050 mm, formado por placas de PVC extrusionado, color blanco, de 10 mm de espesor, con las juntas selladas con masilla a base de poliuretano de secado rápido. (material) | 1.000 | 31.19 | 31.19 |
| mt14ges010d | m² | Geocompuesto formado por una capa de geotextil no tejido y una manta de retención SG-M500 "SINGULAR GREEN"; con grapas de acero inoxidable. (material) | 1.000 | 10.50 | 10.50 |
| mt48sas010d | kg | Sustrato orgánico SG-MS05 "SINGULAR GREEN", de fibras deshidratadas de musgo, para ajardinamientos verticales. (material) | 0.450 | 11.50 | 5.18 |
| mt48epa020a248 | Ud | Especies de plantas para interior, 2,48€/ud, suministradas en contenedor; para sistemas de ajardinamiento vertical. (material) | 30.000 | 2.48 | 74.40 |
| mo011 | h | Oficial 1ª montador. (mano de obra) | 1.061 | 19.48 | 20.67 |
| mo080 | h | Ayudante montador. (mano de obra) | 1.061 | 18.17 | 19.28 |
| mo040 | h | Oficial 1ª jardinero. (mano de obra) | 0.605 | 18.91 | 11.44 |
| mo086 | h | Ayudante jardinero. (mano de obra) | 0.605 | 18.17 | 10.99 |
| % | % | Costes directos complementarios | 2 % | 204.44 | 4.09 |
|  |  | Costes directos |  |  | 208.53 |
