# Cerramiento de fachada simple formado por paneles de chapa perfilada nervada de acero prelacado de 0,7 mm espesor y 60 mm altura de cresta

- Propiedad del archivo: CYPE INGENIEROS, S.A.
- Formato: FIEBDC-3/2002
- Ámbito geográfico: Región de Murcia
- Divisa: EUR
- Costes indirectos: 3.00 %
- IVA: 21.00 %

**FLA010** m² Cerramiento de fachada simple formado por paneles de chapa perfilada nervada de acero prelacado de 0,7 mm espesor y 60 mm altura de cresta.
Suministro y montaje de cerramiento de fachada simple, formado por paneles de chapa perfilada nervada de acero prelacado de 0,7 mm espesor y 60 mm altura de cresta, fijados a una estructura portante o auxiliar (no incluida en este precio). Incluso p/p de elementos y trabajos necesarios para la formación de huecos y juntas, esquinas, remates, encuentros, solapes, mermas y accesorios de fijación oculta y estanqueidad. Totalmente montado.
Incluye: Replanteo de los paneles. Colocación del remate inferior de la fachada. Colocación de juntas. Colocación y fijación del primer panel. Colocación y fijación del resto de paneles, según el orden indicado. Remates.
Criterio de medición de proyecto: Superficie medida según documentación gráfica de Proyecto, sin duplicar esquinas ni encuentros, deduciendo los huecos de superficie mayor de 3 m².
Criterio de medición de obra: Se medirá la superficie realmente ejecutada según especificaciones de Proyecto, sin duplicar esquinas ni encuentros, deduciendo los huecos de superficie mayor de 3 m².

| Código | Ud | Descripción | Rendimiento | Precio | Importe |
|---|---|---|---|---|---|
| mt13ccp100f | m² | Chapa perfilada nervada de acero prelacado de 0,7 mm espesor y 60 mm altura de cresta. (material) | 1.050 | 12.43 | 13.05 |
| mt13ccg020e | m² | Remate lateral de acero galvanizado, espesor 0,6 mm, desarrollo 500 mm. (material) | 0.340 | 4.45 | 1.51 |
| mt13ccg030d | Ud | Tornillo autorroscante de 6,5x70 mm de acero inoxidable, con arandela. (material) | 1.500 | 0.50 | 0.75 |
| mt13ccg040 | m | Junta de estanqueidad para chapas perfiladas de acero. (material) | 0.420 | 0.90 | 0.38 |
| mt13ccg030f | Ud | Tornillo autorroscante de 4,2x13 mm de acero inoxidable, con arandela. (material) | 2.050 | 0.05 | 0.10 |
| mq08sol020 | h | Equipo y elementos auxiliares para soldadura eléctrica. (maquinaria) | 0.117 | 3.10 | 0.36 |
| mo051 | h | Oficial 1ª montador de cerramientos industriales. (mano de obra) | 0.319 | 18.23 | 5.82 |
| mo098 | h | Ayudante montador de cerramientos industriales. (mano de obra) | 0.319 | 16.95 | 5.41 |
| % | % | Costes directos complementarios | 2 % | 27.38 | 0.55 |
|  |  | Costes directos |  |  | 27.93 |
