# Pared fija de vidrio, de 5 m de anchura y 2,5 m de altura total, formada por: perfiles de aluminio lacado color blanco y acristalamiento incoloro, de 8 mm de espesor

- Propiedad del archivo: CYPE INGENIEROS, S.A.
- Formato: FIEBDC-3/2002
- Ámbito geográfico: Región de Murcia
- Divisa: EUR
- Costes indirectos: 3.00 %
- IVA: 21.00 %

**FUF010** Ud Pared fija de vidrio, de 5 m de anchura y 2,5 m de altura total, formada por: perfiles de aluminio lacado color blanco y acristalamiento incoloro, de 8 mm de espesor.
Suministro y montaje de pared fija de vidrio, de 5 m de anchura y 2,5 m de altura total, formada por: perfiles de aluminio lacado color blanco y acristalamiento incoloro, de 8 mm de espesor. Incluso p/p de remates, sellado de juntas y encuentros con otros tipos de paramentos. Totalmente terminada.
Incluye: Replanteo y marcado de los puntos de fijación. Aplomado, nivelación y fijación de los perfiles que forman el entramado. Colocación y fijación de las hojas de vidrio. Tratamiento de juntas. Remate del perímetro del elemento, por las dos caras.
Criterio de medición de proyecto: Número de unidades previstas, según documentación gráfica de Proyecto.
Criterio de medición de obra: Se medirá el número de unidades realmente ejecutadas según especificaciones de Proyecto.

| Código | Ud | Descripción | Rendimiento | Precio | Importe |
|---|---|---|---|---|---|
| mt21csy030aa | m | Perfil compuesto de aluminio, lacado color blanco. (material) | 5.250 | 20.17 | 105.89 |
| mt21csy030ga | m | Perfil superior de aluminio, lacado color blanco. (material) | 5.250 | 10.35 | 54.34 |
| mt21csy030ma | m | Perfil de remate lateral de aluminio, lacado color blanco. (material) | 4.375 | 3.33 | 14.57 |
| mt21vpi010d | m² | Luna pulida incolora, 8 mm. Según UNE-EN 410 y UNE-EN 673. (material) | 13.125 | 30.50 | 400.31 |
| mt21csy035c | m | Junta de acristalamiento de 4 mm de espesor, para pared fija de vidrio. (material) | 20.000 | 0.80 | 16.00 |
| mt21csy036a | Ud | Junta de unión entre hojas de vidrio, de policarbonato, para pared fija de vidrio. (material) | 4.375 | 14.15 | 61.91 |
| mo011 | h | Oficial 1ª montador. (mano de obra) | 2.559 | 18.23 | 46.65 |
| mo080 | h | Ayudante montador. (mano de obra) | 2.559 | 16.95 | 43.38 |
| % | % | Costes directos complementarios | 2 % | 743.05 | 14.86 |
|  |  | Costes directos |  |  | 757.91 |
