# Gárgola de hormigón polímero, color, de 100x220 mm de sección, recibida con adhesivo cementoso

- Propiedad del archivo: CYPE INGENIEROS, S.A.
- Formato: FIEBDC-3/2002
- Ámbito geográfico: Región de Murcia
- Divisa: EUR
- Costes indirectos: 3.00 %
- IVA: 21.00 %

**HRG010** Ud Gárgola de hormigón polímero, color, de 100x220 mm de sección, recibida con adhesivo cementoso.
Formación de gárgola de hormigón polímero, color, de 100x220 mm de sección, de superficie pulida y base rectangular, con goterón inferior, recibida con una capa de adhesivo cementoso flexible. Incluso nivelación y remate de la impermeabilización en caso necesario.
Incluye: Replanteo de las piezas. Colocación, aplomado, nivelación y alineación. Sellado de juntas y limpieza.
Criterio de medición de proyecto: Número de unidades previstas, según documentación gráfica de Proyecto.
Criterio de medición de obra: Se medirá el número de unidades realmente ejecutadas según especificaciones de Proyecto.

| Código | Ud | Descripción | Rendimiento | Precio | Importe |
|---|---|---|---|---|---|
| mt20wwa040 | kg | Adhesivo cementoso flexible y de gran adherencia. (material) | 0.300 | 0.50 | 0.15 |
| mt20ghp010i | Ud | Gárgola de hormigón polímero, color, de 100x220 mm de sección, de superficie pulida y base rectangular, con goterón inferior. (material) | 1.000 | 6.34 | 6.34 |
| mt20wwa035 | Ud | Bote de imprimación para masillas (250 cm³). (material) | 0.016 | 5.35 | 0.09 |
| mt20wwa030 | Ud | Bote de masilla de poliuretano impermeable (310 cm³). (material) | 0.032 | 5.25 | 0.17 |
| mo020 | h | Oficial 1ª construcción. (mano de obra) | 0.115 | 17.39 | 2.00 |
| mo113 | h | Peón ordinario construcción. (mano de obra) | 0.115 | 16.13 | 1.85 |
| % | % | Costes directos complementarios | 2 % | 10.60 | 0.21 |
|  |  | Costes directos |  |  | 10.81 |
