# Vierteaguas de madera maciza de okume

- Propiedad del archivo: CYPE INGENIEROS, S.A.
- Formato: FIEBDC-3/2002
- Ámbito geográfico: Región de Murcia
- Divisa: EUR
- Costes indirectos: 3.00 %
- IVA: 21.00 %

**HRM010** m Vierteaguas de madera maciza de okume, de 400x52 mm, con goterón, fijado con adhesivo de caucho sintético y sellado de las juntas entre piezas y de las uniones con los muros con adhesivo de polímero MS.
Formación de vierteaguas de madera maciza de okume, de 400x52 mm, con goterón, barnizado en taller y empotrado en las jambas, cubriendo los alféizares, los salientes de los paramentos, las cornisas de fachada, etc., fijado con adhesivo de caucho sintético y sellado de las juntas entre piezas y de las uniones con los muros con adhesivo de polímero MS. Incluso p/p de replanteo, cortes y limpieza final.
Incluye: Replanteo de las piezas en el hueco o remate. Preparación y regularización del soporte. Colocación, aplomado, nivelación y alineación. Sellado de juntas y limpieza del vierteaguas.
Criterio de medición de proyecto: Longitud del ancho del hueco, medida según documentación gráfica de Proyecto, incrementada en 5 cm a cada lado.
Criterio de medición de obra: Se medirá la longitud realmente ejecutada según especificaciones de Proyecto, incluyendo los empotramientos en las jambas.

| Código | Ud | Descripción | Rendimiento | Precio | Importe |
|---|---|---|---|---|---|
| mt29tma140 | kg | Adhesivo de caucho sintético, de aplicación a dos caras, para revestimientos decorativos de madera. (material) | 0.090 | 4.10 | 0.37 |
| mt20vma010l | m | Vierteaguas de madera maciza de okume, de 400x52 mm, con goterón, barnizado en taller. (material) | 1.000 | 36.86 | 36.86 |
| mt22www010b | Ud | Cartucho de 290 ml de sellador adhesivo monocomponente, neutro, superelástico, a base de polímero MS, resistente a la intemperie y a los rayos UV, elongación hasta rotura 750%, color gris. (material) | 0.100 | 5.29 | 0.53 |
| mo017 | h | Oficial 1ª carpintero. (mano de obra) | 0.234 | 17.95 | 4.20 |
| mo058 | h | Ayudante carpintero. (mano de obra) | 0.234 | 17.09 | 4.00 |
| % | % | Costes directos complementarios | 2 % | 45.96 | 0.92 |
|  |  | Costes directos |  |  | 46.88 |
