# Albardilla de hormigón polímero de superficie pulida

- Propiedad del archivo: CYPE INGENIEROS, S.A.
- Formato: FIEBDC-3/2002
- Ámbito geográfico: Región de Murcia
- Divisa: EUR
- Costes indirectos: 3.00 %
- IVA: 21.00 %

**HRP020** m Albardilla de hormigón polímero de superficie pulida, color gris, diseño plano, para cubrición de muros, con goterón, de 150x20 mm, recibida con mortero de cemento, industrial, con aditivo hidrófugo, M-15, previa aplicación sobre su cara inferior de adhesivo cementoso y sellado de las juntas entre piezas y, en su caso, de las uniones con los muros con masilla de poliuretano, previa aplicación de la imprimación.
Formación de albardilla de hormigón polímero de superficie pulida, color gris, diseño plano, para cubrición de muros, con goterón, de 150x20 mm, suministrada en piezas de hasta 1,3 m de longitud, anclaje metálico de acero inoxidable y grava adherida a la superficie en su cara inferior, recibida con mortero de cemento, industrial, con aditivo hidrófugo, M-15, sobre el que se introducen los anclajes metálicos, creando una pendiente suficiente para evacuar el agua, aplicación sobre su cara inferior de adhesivo cementoso y sellado de las juntas entre piezas y, en su caso, de las uniones con los muros con masilla de poliuretano, previa aplicación de la imprimación. Incluso p/p de replanteo, cortes y limpieza final.
Incluye: Preparación de la superficie de apoyo. Replanteo de las piezas. Colocación, aplomado, nivelación y alineación de las piezas. Sellado de juntas y limpieza.
Criterio de medición de proyecto: Longitud medida a ejes, según documentación gráfica de Proyecto.
Criterio de medición de obra: Se medirá, a ejes, la longitud realmente ejecutada según especificaciones de Proyecto.

| Código | Ud | Descripción | Rendimiento | Precio | Importe |
|---|---|---|---|---|---|
| mt20aho010gj | m | Albardilla de hormigón polímero de superficie pulida, color gris, diseño plano, para cubrición de muros, con goterón, de 150x20 mm, suministrada en piezas de hasta 1,3 m de longitud, anclaje metálico de acero inoxidable y grava adherida a la superficie en su cara inferior. (material) | 1.100 | 17.95 | 19.75 |
| mt08aaa010a | m³ | Agua. (material) | 0.006 | 1.50 | 0.01 |
| mt09mif010la | t | Mortero industrial para albañilería, de cemento, color gris, con aditivo hidrófugo, categoría M-15 (resistencia a compresión 15 N/mm²), suministrado en sacos, según UNE-EN 998-2. (material) | 0.013 | 39.80 | 0.52 |
| mt20wwa040 | kg | Adhesivo cementoso flexible y de gran adherencia, C2 S2. (material) | 2.400 | 0.50 | 1.20 |
| mt20wwa025 | m | Perfil de espuma de polietileno, de 6 mm de diámetro, para relleno de juntas. (material) | 1.500 | 0.39 | 0.59 |
| mt20wwa035 | Ud | Bote de imprimación para masillas (250 cm³). (material) | 0.041 | 5.35 | 0.22 |
| mt20wwa030 | Ud | Bote de masilla de poliuretano impermeable (310 cm³). (material) | 0.082 | 7.32 | 0.60 |
| mo020 | h | Oficial 1ª construcción. (mano de obra) | 0.246 | 17.64 | 4.34 |
| mo113 | h | Peón ordinario construcción. (mano de obra) | 0.287 | 16.33 | 4.69 |
| % | % | Costes directos complementarios | 2 % | 31.92 | 0.64 |
|  |  | Costes directos |  |  | 32.56 |
