# Controlador BC principal

- Propiedad del archivo: CYPE INGENIEROS, S.A.
- Formato: FIEBDC-3/2002
- Ámbito geográfico: Región de Murcia
- Divisa: EUR
- Costes indirectos: 3.00 %
- IVA: 21.00 %

**IBL685** Ud Controlador BC principal, para sistema aire-aire multi-split, con caudal variable de refrigerante, para gas R-410A, para conexión de unidad exterior con recuperación de calor, sistema de dos tubos, a 13 unidades interiores, gama City Multi, modelo CMB-P1013V-GA "MITSUBISHI ELECTRIC".
Suministro e instalación de controlador BC principal, para sistema aire-aire multi-split, con caudal variable de refrigerante, para gas R-410A, para conexión de unidad exterior con recuperación de calor, sistema de dos tubos, a 13 unidades interiores, gama City Multi, modelo CMB-P1013V-GA "MITSUBISHI ELECTRIC", con separador de fases líquido/gas, reductores de conexión y manguito de drenaje flexible con aislamiento, alimentación monofásica a 230 V, peso 55 kg, dimensiones 1110x289x1110 mm. Totalmente montado y conexionado.
Incluye: Conexionado.
Criterio de medición de proyecto: Número de unidades previstas, según documentación gráfica de Proyecto.
Criterio de medición de obra: Se medirá el número de unidades realmente ejecutadas según especificaciones de Proyecto.

| Código | Ud | Descripción | Rendimiento | Precio | Importe |
|---|---|---|---|---|---|
| mt42mee615m | Ud | Controlador BC principal, para sistema aire-aire multi-split, con caudal variable de refrigerante, para gas R-410A, para conexión de unidad exterior con recuperación de calor, sistema de dos tubos, a 13 unidades interiores, gama City Multi, modelo CMB-P1013V-GA "MITSUBISHI ELECTRIC", con separador de fases líquido/gas, reductores de conexión y manguito de drenaje flexible con aislamiento, alimentación monofásica a 230 V, peso 55 kg, dimensiones 1110x289x1110 mm. (material) | 1.000 | 7674.00 | 7674.00 |
| mo005 | h | Oficial 1ª instalador de climatización. (mano de obra) | 0.528 | 17.97 | 9.49 |
| mo104 | h | Ayudante instalador de climatización. (mano de obra) | 0.528 | 16.67 | 8.80 |
| % | % | Costes directos complementarios | 2 % | 7692.29 | 153.85 |
|  |  | Costes directos |  |  | 7846.14 |
