# Calentador eléctrico instantáneo

- Propiedad del archivo: CYPE Ingenieros S.A.
- Formato: FIEBDC-3/2016
- Programa: Generador de precios de la construcción. CYPE Ingenieros, S.A.
- Fecha: 07/07/2023
- Ámbito geográfico: Región de Murcia
- Divisa: EUR
- Costes indirectos: 3 %
- IVA: 21 %

## I Instalaciones

### IC Calefacción, refrigeración, climatización y A.C.S.

#### ICA Agua caliente

**ICA020** Ud Calentador eléctrico instantáneo.
Calentador eléctrico instantáneo para el servicio de A.C.S., mural vertical, potencia 18 kW, caudal 9,8 l/min, ajuste automático de la temperatura del agua en función del caudal, eficiencia energética clase A, perfil de consumo S, alimentación monofásica (230V/50Hz), de 472x236x136 mm. Incluso soporte y anclajes de fijación, llaves de corte de esfera y latiguillos flexibles, tanto en la entrada de agua como en la salida. Totalmente montado, conexionado y probado.
Incluye: Replanteo del aparato. Fijación en paramento mediante elementos de anclaje. Colocación del aparato y accesorios. Conexionado con las redes de conducción de agua, eléctrica y de tierra. Puesta en marcha.
Criterio de medición de proyecto: Número de unidades previstas, según documentación gráfica de Proyecto.
Criterio de medición de obra: Se medirá el número de unidades realmente ejecutadas según especificaciones de Proyecto.

| Código | Ud | Descripción | Rendimiento | Precio | Importe |
|---|---|---|---|---|---|
| mt38cej010fb | Ud | Calentador eléctrico instantáneo para el servicio de A.C.S., mural vertical, potencia 18 kW, caudal 9,8 l/min, ajuste automático de la temperatura del agua en función del caudal, eficiencia energética clase A, perfil de consumo S, alimentación monofásica (230V/50Hz), de 472x236x136 mm. (material) | 1 | 417.1 | 417.100 |
| mt38tew010a | Ud | Latiguillo flexible de 20 cm y 1/2" de diámetro. (material) | 2 | 8 | 16.000 |
| mt37sve010b | Ud | Válvula de esfera de latón niquelado para roscar de 1/2". (material) | 2 | 4.95 | 9.900 |
| mt38www011 | Ud | Material auxiliar para instalaciones de A.C.S. (material) | 1 | 1.45 | 1.450 |
| mo008 | h | Oficial 1ª fontanero. (mano de obra) | 0.748 | 22.41 | 16.763 |
| mo107 | h | Ayudante fontanero. (mano de obra) | 0.748 | 21.04 | 15.738 |
| % | % | Costes directos complementarios | 2 % | 476.951 | 9.539 |
|  |  | Costes directos |  |  | 486.490 |

## Recursos

**mt38cej010fb** Ud Calentador eléctrico instantáneo para el servicio de A.C.S
Datos técnicos: Coste energético 368.286 MJ; Emisión de CO2 26.000 kg
Residuos:
- embalaje: re150101 Envases de papel y cartón. (componente de residuo); rendimiento 1.423 kg; Código LER 15 01 01; Masa del elemento 1 kg; Volumen 0.001333 m3

**mt37sve010b** Ud Válvula de esfera de latón niquelado para roscar de 1/2"
Datos técnicos: Coste energético 509.569 MJ; Emisión de CO2 34.281 kg
Residuos:
- embalaje: re150101 Envases de papel y cartón; rendimiento 0.072 kg
