# Boca de carga para depósito de combustible líquido

- Propiedad del archivo: CYPE Ingenieros S.A.
- Formato: FIEBDC-3/2016
- Programa: Generador de precios de la construcción. CYPE Ingenieros, S.A.
- Fecha: 08/03/2024
- Ámbito geográfico: Región de Murcia
- Divisa: EUR
- Costes indirectos: 3 %
- IVA: 21 %

## I Instalaciones

### IC Calefacción, refrigeración, climatización y A.C.S.

#### ICD Combustible líquido

**ICD105** Ud Boca de carga para depósito de combustible líquido.
Boca de carga para depósito de combustible líquido, de latón, de 4", colocada mediante unión roscada y alojada en arqueta de recogida de derrames de polietileno de alta densidad. Totalmente montada, conexionada y probada.
Incluye: Replanteo. Colocación de la arqueta. Montaje, colocación y fijación de la boca de carga. Conexionado. Colocación de la tapa.
Criterio de medición de proyecto: Número de unidades previstas, según documentación gráfica de Proyecto.
Criterio de medición de obra: Se medirá el número de unidades realmente ejecutadas según especificaciones de Proyecto.

| Código | Ud | Descripción | Rendimiento | Precio | Importe |
|---|---|---|---|---|---|
| mt38dep003d | Ud | Boca de carga, de latón, de 4", para roscar. (material) | 1 | 139.37 | 139.370 |
| mt38dep750a | Ud | Arqueta de recogida de derrames, de polietileno de alta densidad, de 394 mm de diámetro y 381 mm de altura, con tapa de hierro fundido y válvula de drenaje. (material) | 1 | 222.13 | 222.130 |
| mo020 | h | Oficial 1ª construcción. (mano de obra) | 0.218 | 22.53 | 4.912 |
| mo113 | h | Peón ordinario construcción. (mano de obra) | 0.218 | 21.19 | 4.619 |
| mo004 | h | Oficial 1ª calefactor. (mano de obra) | 0.218 | 23.16 | 5.049 |
| mo103 | h | Ayudante calefactor. (mano de obra) | 0.218 | 21.75 | 4.742 |
| % | % | Costes directos complementarios | 2 % | 380.822 | 7.616 |
|  |  | Costes directos |  |  | 388.438 |

## Recursos

**mt38dep750a** Ud Arqueta de recogida de derrames
Datos técnicos: Coste energético 2740.846 MJ; Emisión de CO2 97.273 kg
Residuos:
- embalaje: re150101 Envases de papel y cartón. (componente de residuo); rendimiento 0.086 kg; Código LER 15 01 01; Masa del elemento 1 kg; Volumen 0.001333 m3
