# Depósito de combustible líquido, enterrado, de chapa de acero

- Propiedad del archivo: CYPE Ingenieros S.A.
- Formato: FIEBDC-3/2016
- Programa: Generador de precios de la construcción. CYPE Ingenieros, S.A.
- Fecha: 08/03/2024
- Ámbito geográfico: Región de Murcia
- Divisa: EUR
- Costes indirectos: 3 %
- IVA: 21 %

## I Instalaciones

### IC Calefacción, refrigeración, climatización y A.C.S.

#### ICD Combustible líquido

**ICD110** Ud Depósito de combustible líquido, enterrado, de chapa de acero.
Depósito homologado de gasóleo, enterrado, de chapa de acero, de doble pared, con una capacidad de 40000 litros. Incluso tubo buzo de carga, interruptor de nivel, indicador de nivel, tapa de registro, detector de fugas y elementos de protección según normativa, tratamiento exterior mediante granallado SA 2 1/2 y acabado con una capa de resina de poliuretano de 600 micras de espesor. Totalmente montado, conexionado y probado. Sin incluir la obra civil, la toma de tierra, ni el equipo de protección catódica.
Incluye: Colocación del depósito. Montaje de la tapa de registro y de sus accesorios. Realización de pruebas de servicio.
Criterio de medición de proyecto: Número de unidades previstas, según documentación gráfica de Proyecto.
Criterio de medición de obra: Se medirá el número de unidades realmente ejecutadas según especificaciones de Proyecto.

| Código | Ud | Descripción | Rendimiento | Precio | Importe |
|---|---|---|---|---|---|
| mt38dep001wb | Ud | Depósito homologado de combustible líquido, enterrado, de chapa de acero, de doble pared, de 2450 mm de diámetro y 8600 mm de longitud, con una capacidad de 40000 litros, según UNE 62350. Tratamiento exterior: granallado SA 2 1/2 y acabado mediante capa de resina de poliuretano de 600 micras de espesor. Incluso detector de fugas y elementos de protección según normativa. (material) | 1 | 23701.3 | 23701.300 |
| mt38dep004c | Ud | Tubo buzo de carga, para depósito de combustible líquido de chapa de acero. (material) | 1 | 399.64 | 399.640 |
| mt38dep005c | Ud | Válvula reguladora de nivel, para depósito de combustible líquido de chapa de acero. (material) | 1 | 431.65 | 431.650 |
| mt38dep006a | Ud | Indicador de nivel con sonda, para depósito de combustible líquido de chapa de acero. (material) | 1 | 70.66 | 70.660 |
| mt38dep009b | Ud | Tapa de registro de 70x70 cm, para inspección de depósito de combustible líquido. (material) | 1 | 117.66 | 117.660 |
| mq04cag010b | h | Camión con grúa de hasta 10 t. (maquinaria) | 1.159 | 62.72 | 72.692 |
| mo004 | h | Oficial 1ª calefactor. (mano de obra) | 17.573 | 23.16 | 406.991 |
| mo103 | h | Ayudante calefactor. (mano de obra) | 17.573 | 21.75 | 382.213 |
| % | % | Costes directos complementarios | 2 % | 25582.806 | 511.656 |
|  |  | Costes directos |  |  | 26094.462 |

## Recursos

**mt38dep001wb** Ud Depósito homologado de combustible líquido
Datos técnicos: Coste energético 81198.123 MJ; Emisión de CO2 4216.257 kg
Residuos:
- embalaje: re150101 Envases de papel y cartón. (componente de residuo); rendimiento 4.302 kg; Código LER 15 01 01; Masa del elemento 1 kg; Volumen 0.001333 m3

**mt38dep005c** Ud Válvula reguladora de nivel, para depósito de combustible líquido de chapa de acero
Datos técnicos: Coste energético 4601.629 MJ; Emisión de CO2 309.115 kg
Residuos:
- embalaje: re150101 Envases de papel y cartón; rendimiento 0.086 kg

**mt38dep009b** Ud Tapa de registro de 70x70 cm, para inspección de depósito de combustible líquido
Datos técnicos: Coste energético 726.940 MJ; Emisión de CO2 45.363 kg
Residuos:
- embalaje: re150101 Envases de papel y cartón; rendimiento 0.074 kg
