# Boca de carga para depósito de combustible líquido

- Propiedad del archivo: CYPE Ingenieros S.A.
- Formato: FIEBDC-3/2016
- Programa: Generador de precios de la construcción. CYPE Ingenieros, S.A.
- Fecha: 08/03/2024
- Ámbito geográfico: Región de Murcia
- Divisa: EUR
- Costes indirectos: 3 %
- IVA: 21 %

## I Instalaciones

### IC Calefacción, refrigeración, climatización y A.C.S.

#### ICD Combustible líquido

**ICD105** Ud Boca de carga para depósito de combustible líquido.
Boca de carga para depósito de combustible líquido, de latón, de 3", colocada mediante unión roscada. Totalmente montada, conexionada y probada.
Incluye: Replanteo. Montaje, colocación y fijación de la boca de carga. Conexionado.
Criterio de medición de proyecto: Número de unidades previstas, según documentación gráfica de Proyecto.
Criterio de medición de obra: Se medirá el número de unidades realmente ejecutadas según especificaciones de Proyecto.

| Código | Ud | Descripción | Rendimiento | Precio | Importe |
|---|---|---|---|---|---|
| mt38dep003c | Ud | Boca de carga, de latón, de 3", para roscar. (material) | 1 | 48.99 | 48.990 |
| mo004 | h | Oficial 1ª calefactor. (mano de obra) | 0.218 | 23.16 | 5.049 |
| mo103 | h | Ayudante calefactor. (mano de obra) | 0.218 | 21.75 | 4.742 |
| % | % | Costes directos complementarios | 2 % | 58.781 | 1.176 |
|  |  | Costes directos |  |  | 59.957 |
