# Sombrerete de conducto de ventilación para depósito de combustible líquido

- Propiedad del archivo: CYPE Ingenieros S.A.
- Formato: FIEBDC-3/2016
- Programa: Generador de precios de la construcción. CYPE Ingenieros, S.A.
- Fecha: 08/03/2024
- Ámbito geográfico: Región de Murcia
- Divisa: EUR
- Costes indirectos: 3 %
- IVA: 21 %

## I Instalaciones

### IC Calefacción, refrigeración, climatización y A.C.S.

#### ICD Combustible líquido

**ICD117** Ud Sombrerete de conducto de ventilación para depósito de combustible líquido.
Sombrerete de conducto de ventilación para depósito de combustible líquido, tipo seta, de 1 1/2", colocado mediante unión roscada. Totalmente montado, conexionado y probado.
Incluye: Replanteo. Conexión del sombrerete al conducto de ventilación.
Criterio de medición de proyecto: Número de unidades previstas, según documentación gráfica de Proyecto.
Criterio de medición de obra: Se medirá el número de unidades realmente ejecutadas según especificaciones de Proyecto.

| Código | Ud | Descripción | Rendimiento | Precio | Importe |
|---|---|---|---|---|---|
| mt38dep030c | Ud | Sombrerete tipo seta, de latón, con rejilla cortafuegos, para roscar, de 1 1/2". (material) | 1 | 5.34 | 5.340 |
| mo004 | h | Oficial 1ª calefactor. (mano de obra) | 0.109 | 23.16 | 2.524 |
| mo103 | h | Ayudante calefactor. (mano de obra) | 0.109 | 21.75 | 2.371 |
| % | % | Costes directos complementarios | 2 % | 10.235 | 0.205 |
|  |  | Costes directos |  |  | 10.440 |
