# Panel para sistema de calefacción y refrigeración por techo radiante, con falso techo registrable

- Propiedad del archivo: CYPE Ingenieros S.A.
- Formato: FIEBDC-3/2016
- Programa: Generador de precios de la construcción. CYPE Ingenieros, S.A.
- Fecha: 08/03/2024
- Ámbito geográfico: Región de Murcia
- Divisa: EUR
- Costes indirectos: 3 %
- IVA: 21 %

## I Instalaciones

### IC Calefacción, refrigeración, climatización y A.C.S.

#### ICE Emisores por agua para calefacción y refrigeración

**ICE022** Ud Panel para sistema de calefacción y refrigeración por techo radiante, con falso techo registrable.
Panel refrigerante, de grafito expandido, para falso techo registrable, de 600x600 mm, con circuito integrado de tubo de polietileno reticulado (PE-X) con barrera de oxígeno, de 10 mm de diámetro y 1,5 mm de espesor, con capa de absorción acústica de fibra de vidrio y carcasa metálica blanca, Euroclase C-s2, d0 de reacción al fuego, según UNE-EN 13501-1 para sistema de calefacción y refrigeración por techo radiante; suspendido del forjado con perfilería vista. Totalmente montado, conexionado y probado.
Criterio de valoración económica: El precio no incluye la estructura soporte.
Incluye: Colocación de los paneles. Realización de pruebas de servicio.
Criterio de medición de proyecto: Número de unidades previstas, según documentación gráfica de Proyecto.
Criterio de medición de obra: Se medirá el número de unidades realmente ejecutadas según especificaciones de Proyecto.

| Código | Ud | Descripción | Rendimiento | Precio | Importe |
|---|---|---|---|---|---|
| mt38etu005c | Ud | Panel refrigerante, de grafito expandido, para falso techo registrable, de 600x600 mm, con circuito integrado de tubo de polietileno reticulado (PE-X) con barrera de oxígeno, de 10 mm de diámetro y 1,5 mm de espesor, con capa de absorción acústica de fibra de vidrio y carcasa metálica blanca, Euroclase C-s2, d0 de reacción al fuego, según UNE-EN 13501-1. (material) | 1 | 78.4 | 78.400 |
| mo004 | h | Oficial 1ª calefactor. (mano de obra) | 0.039 | 23.16 | 0.903 |
| mo103 | h | Ayudante calefactor. (mano de obra) | 0.02 | 21.75 | 0.435 |
| % | % | Costes directos complementarios | 2 % | 79.738 | 1.595 |
|  |  | Costes directos |  |  | 81.333 |
