# Minicentral térmica para la regulación de una instalación de suelo radiante y radiadores

- Propiedad del archivo: CYPE Ingenieros S.A.
- Formato: FIEBDC-3/2016
- Programa: Generador de precios de la construcción. CYPE Ingenieros, S.A.
- Fecha: 04/03/2022
- Ámbito geográfico: Región de Murcia
- Divisa: EUR
- Costes indirectos: 3 %
- IVA: 21 %

## I Instalaciones

### IC Calefacción, climatización y A.C.S.

#### ICE Emisores por agua para climatización

**ICE105** Ud Minicentral térmica para la regulación de una instalación de suelo radiante y radiadores.
Mini central térmica para la regulación de una instalación de suelo radiante de 2 circuitos y 2 circuitos de radiadores, centralita electrónica de climatización con display LCD y teclado para programación y registro de parámetros, compuesta de armario metálico con pies regulables, soportes y puerta en color blanco con cerradura, válvula de 3 vías con servomotor analógico, bomba de circulación electrónica Magna 25-100, detentor micrométrico, válvula antirretorno, válvulas de corte, grupo de purgado, termómetros, detentor de ajuste, colectores para circuitos de alta temperatura, con cabezales electrotérmicos, termostato de seguridad electrónico, cableado eléctrico, separador de microburbujas, centralita electrónica de climatización con display LCD y teclado para programación y registro de parámetros, sonda ambiental de temperatura y humedad. Totalmente montada, conexionada y probada.
Incluye: Conexión al sistema de control de temperatura.
Criterio de medición de proyecto: Número de unidades previstas, según documentación gráfica de Proyecto.
Criterio de medición de obra: Se medirá el número de unidades realmente ejecutadas según especificaciones de Proyecto.

| Código | Ud | Descripción | Rendimiento | Precio | Importe |
|---|---|---|---|---|---|
| mt38rdz110muc | Ud | Mini central térmica para la regulación de una instalación de suelo radiante de 2 circuitos y 2 circuitos de radiadores, centralita electrónica de climatización con display LCD y teclado para programación y registro de parámetros, compuesta de armario metálico con pies regulables, soportes y puerta en color blanco con cerradura, válvula de 3 vías con servomotor analógico, bomba de circulación electrónica Magna 25-100, detentor micrométrico, válvula antirretorno, válvulas de corte, grupo de purgado, termómetros, detentor de ajuste, colectores para circuitos de alta temperatura, con cabezales electrotérmicos, termostato de seguridad electrónico, cableado eléctrico, separador de microburbujas, centralita electrónica de climatización con display LCD y teclado para programación y registro de parámetros, sonda ambiental de temperatura y humedad. (material) | 1 | 3993.6 | 3993.600 |
| mo004 | h | Oficial 1ª calefactor. (mano de obra) | 0.764 | 20.87 | 15.945 |
| mo103 | h | Ayudante calefactor. (mano de obra) | 0.764 | 19.58 | 14.959 |
| % | % | Costes directos complementarios | 2 % | 4024.504 | 80.490 |
|  |  | Costes directos |  |  | 4104.994 |

## Recursos

**mt38rdz110muc** Ud Mini central térmica para la regulación de una instalación de suelo radiante de 2 circuitos y 2 circuitos de
Datos técnicos: Coste energético 1.157 MJ; Emisión de CO2 1.822 kg
Residuos:
- embalaje: re150101 Envases de papel y cartón. (componente de residuo); rendimiento 2.143 kg; Código LER 15 01 01; Masa del elemento 1 kg; Volumen 0.001333 m3
