# Grupo de impulsión para colector, con centralita premontada

- Propiedad del archivo: CYPE Ingenieros S.A.
- Formato: FIEBDC-3/2016
- Programa: Generador de precios de la construcción. CYPE Ingenieros, S.A.
- Fecha: 04/03/2022
- Ámbito geográfico: Región de Murcia
- Divisa: EUR
- Costes indirectos: 3 %
- IVA: 21 %

## I Instalaciones

### IC Calefacción, climatización y A.C.S.

#### ICE Emisores por agua para climatización

**ICE161** Ud Grupo de impulsión para colector, con centralita premontada.
Grupo de impulsión para control de la bomba de circulación en instalaciones de calefacción, con centralita, instalación en sala de calderas, válido para instalación de suelo radiante de hasta 15 kW, formado por centralita con sonda de temperatura exterior y sondas de temperatura de impulsión y retorno, circulador Wilo Yonos Para 15/6, termostato digital con sonda de humedad y válvula de 3 vías. Totalmente montado, conexionado y probado.
Incluye: Colocación y fijación del grupo de impulsión al colector. Conexionado eléctrico de la centralita y de la bomba de circulación.
Criterio de medición de proyecto: Número de unidades previstas, según documentación gráfica de Proyecto.
Criterio de medición de obra: Se medirá el número de unidades realmente ejecutadas según especificaciones de Proyecto.

| Código | Ud | Descripción | Rendimiento | Precio | Importe |
|---|---|---|---|---|---|
| mt38gpu025a | Ud | Grupo de impulsión para control de la bomba de circulación en instalaciones de calefacción, con centralita, instalación en sala de calderas, válido para instalación de suelo radiante de hasta 15 kW, formado por centralita con sonda de temperatura exterior y sondas de temperatura de impulsión y retorno, circulador Wilo Yonos Para 15/6, termostato digital con sonda de humedad y válvula de 3 vías. (material) | 1 | 2024.56 | 2024.560 |
| mo004 | h | Oficial 1ª calefactor. (mano de obra) | 0.546 | 20.87 | 11.395 |
| mo103 | h | Ayudante calefactor. (mano de obra) | 0.546 | 19.58 | 10.691 |
| % | % | Costes directos complementarios | 2 % | 2046.646 | 40.933 |
|  |  | Costes directos |  |  | 2087.579 |

## Recursos

**mt38gpu025a** Ud Grupo de impulsión para control de la bomba de circulación en instalaciones de calefacción
Datos técnicos: Coste energético 0.872 MJ; Emisión de CO2 1.373 kg
Residuos:
- embalaje: re150101 Envases de papel y cartón. (componente de residuo); rendimiento 1.615 kg; Código LER 15 01 01; Masa del elemento 1 kg; Volumen 0.001333 m3
