# Sistema de calefacción y refrigeración por suelo radiante, con capa de mortero, "FITTINGS ESTÁNDAR"

- Propiedad del archivo: CYPE Ingenieros S.A.
- Formato: FIEBDC-3/2016
- Programa: Generador de precios de la construcción. CYPE Ingenieros, S.A.
- Fecha: 08/03/2024
- Ámbito geográfico: Región de Murcia
- Divisa: EUR
- Costes indirectos: 3 %
- IVA: 21 %

## I Instalaciones

### IC Calefacción, refrigeración, climatización y A.C.S.

#### ICE Emisores por agua para calefacción y refrigeración

**ICE111** m² Sistema de calefacción y refrigeración por suelo radiante, con capa de mortero, "FITTINGS ESTÁNDAR".
Sistema de calefacción por suelo radiante "FITTINGS ESTÁNDAR", formado por, panel de tetones, de poliestireno expandido de 30 kg/m³ de densidad, 1450x850 mm, 10 mm de espesor y 22 mm de altura de tetón, con lámina de tetones de poliestireno termoconformado de 600 µm de espesor, tubo de polietileno reticulado (PE-Xa) con barrera de oxígeno (EVOH), de 16 mm de diámetro exterior y 1,8 mm de espesor, banda de poliestireno expandido de color azul con cinta adhesiva, de 150x8 mm, con faldón de estanqueidad, y mortero autonivelante, "FITTINGS ESTÁNDAR", CA - C20 - F4 según UNE-EN 13813, de 50 mm de espesor. Totalmente montado, conexionado y probado.
Incluye: Preparación y limpieza de la superficie de apoyo. Replanteo de la instalación. Fijación del zócalo perimetral. Colocación de los paneles. Replanteo de la tubería. Colocación y fijación de las tuberías. Vertido y extendido de la capa de mortero autonivelante. Realización de pruebas de servicio.
Criterio de medición de proyecto: Superficie útil, medida según documentación gráfica de Proyecto.
Criterio de medición de obra: Se medirá la superficie realmente ejecutada según especificaciones de Proyecto.

| Código | Ud | Descripción | Rendimiento | Precio | Importe |
|---|---|---|---|---|---|
| mt17epf021a | m | Banda de poliestireno expandido de color azul con cinta adhesiva, de 150x8 mm, con faldón de estanqueidad, "FITTINGS ESTÁNDAR". (material) | 0.6 | 2.08 | 1.248 |
| mt17epf010a | m² | Panel de tetones, de poliestireno expandido de 30 kg/m³ de densidad, 1450x850 mm, 10 mm de espesor y 22 mm de altura de tetón, con lámina de tetones de poliestireno termoconformado de 600 µm de espesor, "FITTINGS ESTÁNDAR", paso del tubo múltiplo de 5 cm, con unión entre paneles mediante machihembrado. (material) | 1 | 26.29 | 26.290 |
| mt37tpf014a | m | Tubo de polietileno reticulado (PE-Xa) con barrera de oxígeno (EVOH), de 16 mm de diámetro exterior y 1,8 mm de espesor, "FITTINGS ESTÁNDAR", según UNE-EN ISO 15875-2. (material) | 10 | 2.28 | 22.800 |
| mt09mal020a | m³ | Mortero autonivelante, CA - C20 - F4 según UNE-EN 13813, a base de sulfato cálcico, para espesores de 2,5 a 7,0 cm, usado en nivelación de pavimentos. (material) | 0.05 | 259.96 | 12.998 |
| mt08aaa010a | m³ | Agua. (material) | 0.004 | 1.5 | 0.006 |
| mq06pym020 | h | Mezcladora-bombeadora para morteros autonivelantes. (maquinaria) | 0.058 | 10.91 | 0.633 |
| mo004 | h | Oficial 1ª calefactor. (mano de obra) | 0.726 | 23.16 | 16.814 |
| mo103 | h | Ayudante calefactor. (mano de obra) | 0.726 | 21.75 | 15.791 |
| mo031 | h | Oficial 1ª aplicador de mortero autonivelante. (mano de obra) | 0.054 | 22.53 | 1.217 |
| mo069 | h | Ayudante aplicador de mortero autonivelante. (mano de obra) | 0.054 | 21.78 | 1.176 |
| % | % | Costes directos complementarios | 2 % | 98.973 | 1.979 |
|  |  | Costes directos |  |  | 100.952 |

Residuos:
- colocación: mt17epf021a; factor de residuo 0.0478667
- colocación: mt17epf010a; factor de residuo 0.024
- colocación: mt37tpf014a; factor de residuo 0.0275
- colocación: mt09mal020a; factor de residuo 0.0036

## Recursos

**mt17epf021a** m Banda de poliestireno expandido de color azul con cinta adhesiva
Datos técnicos: Coste energético 2.921 MJ; Emisión de CO2 0.103 kg; Código LER 17 06 04; Masa del elemento 0.03 kg; Volumen 0.00005 m3
Residuos:
- embalaje: re170203 Plástico. (componente de residuo); rendimiento 0.001 kg; Código LER 17 02 03; Masa del elemento 1 kg; Volumen 0.001667 m3

**mt17epf010a** m² Panel de tetones
Datos técnicos: Coste energético 30.882 MJ; Emisión de CO2 1.106 kg; Código LER 17 06 04; Masa del elemento 0.3 kg; Volumen 0.0005 m3
Residuos:
- embalaje: re170203 Plástico; rendimiento 0.034 kg

**mt37tpf014a** m Tubo de polietileno reticulado (PE-Xa) con barrera de oxígeno (EVOH)
Datos técnicos: Coste energético 7.363 MJ; Emisión de CO2 0.366 kg; Código LER 17 02 03; Masa del elemento 0.076 kg; Volumen 0.000127 m3

**mt09mal020a** m³ Mortero autonivelante
Datos técnicos: Coste energético 1365.000 MJ; Emisión de CO2 105.000 kg; Código LER 17 01 01; Masa del elemento 2100 kg; Volumen 1.4 m3

**mt08aaa010a** m³ Agua
Datos técnicos: Coste energético 60.000 MJ; Emisión de CO2 30.000 kg
